# 20624 BG Berland, Neufra
Angebotsaufforderung (GAEB DA XML 3.2, DA83)
Währung: EUR
Erstellt mit: G&W CALIFORNIA PRO, CALIFORNIA PRO V08.2.11, 28.10.2026

## #20624 BG Berland V2
Datum: 28.10.2026

### 01 BAUTEIL A - BAUSTELLENALLGEMEINKOSTEN

#### 01.01 Baustelleneinrichtung

**01.01.0001 Baustelle einrichten**
Geräte, Werkzeuge und sonstige Betriebsmittel, die zur
vertragsgemäßen Durchführung der Bauleistungen erforderlich sind, auf die Baustelle bringen, bereitstellen und - soweit der Geräteeinsatz nicht gesondert berechnet wird - betriebsfertig aufstellen einschl. der
dafür notwendigen Arbeiten. Die erforderlichen festen
Anlagen herstellen.
Baubüros, Unterkünfte, Werkstätten, Lagerschuppen
und dgl., soweit erforderlich, antransportieren, aufbauen und einrichten.
Strom-, Wasser-, Fernsprechanschluss sowie Entsorgungseinrichtungen und dgl. für die Baustelle, soweit
erforderlich, herstellen.
Bei Bedarf Zufahrtswege zur Baustelle sowie Lagerplätze, sonstige Platzbefestigungen und Wege im Baustellenbereich anlegen.
Oberbodenarbeiten einschl. Beseitigen von Aufwuchs für
die Baustelleneinrichtung, soweit erforderlich,
ausführen.
Flächen beschaffen, sofern die vom AG zur Verfügung
gestellten nicht ausreichen.
Kosten für Vorhalten, Unterhalten und Betreiben der
Geräte, Anlagen und Einrichtungen einschl. Mieten,
Pacht, Gebühren und dgl. werden nicht mit dieser Pauschale, sondern mit den Einheitspreisen der
betreffenden Teilleistungen vergütet.
Soweit nicht für bestimmte Leistungen (z.B. Bedarfsleistungen) für das Einrichten der Baustelle
gesonderte Positionen im Leistungsverzeichnis enthalten
sind, gilt die Pauschale für alle Leistungen dieses
Leistungsverzeichnisses.
Menge: 1,000 psch

**01.01.0002 Baustelle räumen**
Baustelle von allen Geräten, Anlagen, Einrichtungen
und dgl. räumen.
Benutzte Flächen und Wege entsprechend dem ursprünglichen Zustand unter Wahrung der landschaftspflegerischen Belange ordnungsgemäß herrichten. Verunreinigungen beseitigen.
Soweit nicht für bestimmte Leistungen (z.B. Bedarfsleistungen) für das Räumen der Baustelle gesonderte Positionen im Leistungsverzeichnis enthalten sind, gilt die Pauschale für alle Leistungen dieses Leistungsverzeichnisses.
Menge: 1,000 psch

**01.01.0003 Anliegerabsicherung**
Für die Anlieger muß jederzeit ein gesicherter Fußweg
zu den Gebäudeeingängen vorhanden sein.
Vorhalten, Betreiben, Auf- und Abbauen einschließlich
Transport entsprechender Absperrmaterialien.
Warnlichteinrichtungen, Fußgängerbrücken über offene
Gräben und sonstige Sicherheitseinrichtungen.
Diese Position wird für die gesamte Baumaßnahme nur einmal vergütet.
Menge: 1,000 psch

**01.01.0004 Verkehrssicherg.b .Vollsperrg.einr. Warnl. VZ des AN VZ-Plan Umleitung AN**
Katalog-Nr. 905 0094 113110103
Einrichtungen zur Verkehrssicherung und Verkehrsregelung nach StVO bei Bauarbeiten auf einbahnigen Straßen
bei Vollsperrung des Durchgangsverkehrs aufbauen, ständig unterhalten und betreiben, ggf.umsetzen und abbauen. Beschädigte und abhanden gekommene Teile ersetzen.
Der Anliegerverkehr wird an der Baustrecke ermöglicht.
60 v.H. der Pauschale werden nach betriebsfertigem Aufbau, der Rest nach Abbau der Verkehrssicherungseinrichtungen vergütet.
Sicherung mit elektrischen Warnleuchten
Verkehrszeichen, -einrichtungen und Geräte werden vom
AN gestellt und vorgehalten.
Ausführung nach vom AN vorgelegten Verkehrszeichenplan.
Beschilderung zur Umleitung des Verkehrs wird vom AN
gestellt.
Menge: 1,000 psch

**01.01.0005 StVO Schilder für Umleitung**
Schild mit Verkehrszeichen nach StVO und VwV-StVO
einschl. Aufstellvorrichtung nach Angabe des AG bzw.
nach Angabe der verkehrsrechtlichen Anordnung aufstellen, unterhalten, abbauen
Menge: 4,000 St

**01.01.0006 Halbschranken aufstellen**
Halbschranken am Beginn und Ende der gesperrten Straße
aufstellen, beseitigen.
Halbschranken rot/weiß schraffiert mit 5 roten elektrisch betriebenen Warnleuchten sowie Zeichen 250 und Zeichen
1028 - 32.
Menge: 2,000 St

**01.01.0007 Planskizze für Umleitung**
Planskizze für Umleitung bis 2.00 x 2.50 m einschl.
Aufstellvorrichtung nach Angabe der verkehrsrechtlichen
Anordnung.
Aufstellen, unterhalten, abbauen.
Menge: 2,000 St

**01.01.0008 Bauzaun auf- und abbauen Zaunhoehe 2,0 m - verschraubt**
Bauzaun nach Angaben des AG einschl. der erforderlichen
Tore standsicher herstellen, waehrend der Bauzeit vorhalten und unterhalten sowie nach Beendigung der Bauzeit entfernen. 70 v.H. des Preises werden nach Aufstellung, der Rest nach Entfernen des Bauzaunes verguetet.
Zaunhoehe ueber Gelaende 2,0 m.
Zaun aus Stabgitter, Elemente miteinander verschrauben.
Menge: 140,000 m

**01.01.0009 Bauzaun umbauen Zaunhoehe 2,0 m - verschraubt**
Bauzaun abbauen, innerhalb der Baustelle transportieren
und nach Angabe des AG aufbauen.
Zaunhoehe ueber Gelaende 2,0 m.
Zaun aus Stabgitter, Elemente miteinander verschrauben.
Menge: 140,000 m

#### 01.02 Kontrollprüfungen

**01.02.0001 Plattendruckversuche durchführen - statisch**
Plattendruckversuch nach DIN 18 134 für Kontrollprüfung nach Angabe des AG durchführen.
Nach ZTV A-StB sollen vom AG beauftragte Kontrollprüfungen 30 % des Umfanges der Eigenüberwachungsprüfungen betragen.
Bereitstellung sämtlicher Geräte, mit Auswertung und Darstellung der Messergebnisse.
Belastungsfahrzeug als Gegengewicht bereitstellen.
Menge: 20,000 St

**01.02.0002 Dynamischer Plattendruckversuch durchführen**
Dynamischer Plattendruckversuch nach DIN 18 134 für Kontrollprüfungen nach Angabe des AG mit leichtem Fallgewichtsgerät durchführen.
Bereitstellung sämtlicher Geräte, mit Auswertung und Darstellung der Messergebnisse.
Menge: 20,000 St

**01.02.0003 Rammsondierungen durchführen**
Durchführung von Rammsondierungen nach DIN 4094 zur
Überprüfung der Gleichmäßigkeit der Grabenverdichtung
nach Angabe des AG.
Auswertung und Darstellung der Messergebnisse.
Menge: 15,000 St

#### 01.03 Stundenlohnarbeiten

**01.03.0001 Gemittelter Arbeitslohn für Arbeitskräfte**
*** Bedarfsposition mit GB
Stundenlohnarbeiten durch Arbeitskräfte auf
Anordnung des AG ausführen.
Der Verrechnungssatz für die jeweilige Arbeitskraft
umfasst sämtliche Aufwendungen, insbesondere den
tatsächlichen Lohn einschließlich
vermögenswirksamer Leistungen mit den Zuschlägen
für Gemeinkosten (Sozialkassenbeiträge,
Winterbauumlage und dgl.), sowie Lohn- bzw.
Gehaltsnebenkosten und Zuschläge für
Überstunden.
Der Mittellohn gilt unabhängig von der Anzahl der
abgerechneten Stunden.
Menge: 50,000 h

#### 01.04 Stundenlohnarbeiten - Maschinen mit Bedienungslohn

**01.04.0001 Verrechnungssatz für Minibagger**
*** Bedarfsposition mit GB
Stundenlohnarbeiten durch Baugeräte auf Anordnung
des AG ausführen.
Der Verrechnungssatz für das jeweilige Gerät umfasst
sämtliche Aufwendungen für den Einsatz,
insbesondere Gerätevorhalte- und Betriebsstoffkosten
sowie sämtliche Zuschläge einschließlich der Kosten
für das Bedienungspersonal.
Der Verrechnungssatz gilt für das zum Zeitpunkt des
Abrufs einsatzbereit auf der Baustelle befindliche
Baugerät.
Vergütet werden die tatsächlich geleisteten Arbeitsstunden.
Minibagger, bis 50 KW Motorleistung.
Menge: 30,000 h

**01.04.0002 Verrechnungssatz für Bagger**
*** Bedarfsposition mit GB
Stundenlohnarbeiten durch Baugeräte auf Anordnung
des AG ausführen.
Der Verrechnungssatz für das jeweilige Gerät umfasst
sämtliche Aufwendungen für den Einsatz,
insbesondere Gerätevorhalte- und Betriebsstoffkosten
sowie sämtliche Zuschläge einschließlich der Kosten
für das Bedienungspersonal.
Der Verrechnungssatz gilt für das zum Zeitpunkt des
Abrufs einsatzbereit auf der Baustelle befindliche
Baugerät.
Vergütet werden die tatsächlich geleisteten Arbeitsstunden.
Bagger bis 100 KW Motorleistung.
Menge: 25,000 h

**01.04.0003 Verrechnungssatz für Transporter**
*** Bedarfsposition mit GB
Stundenlohnarbeiten durch Lastkraftwagen auf
Anordnung des AG ausführen.
Der Verrechnungssatz für den jeweiligen LKW umfasst
sämtliche Aufwendungen für den Einsatz des LKW,
insbesondere Gerätevorhalte- und Betriebsstoffkosten
sowie sämtliche Zuschläge einschließlich der Kosten
für den Fahrer.
Der Verrechnungssatz gilt für das zum Zeitpunkt des
Abrufs einsatzbereit auf der Baustelle befindliche
Fahrzeug.
Vergütet werden die tatsächlich geleisteten Arbeitsstunden nach der tatsächlichen Nutzlast des jeweiligen
LKW (ohne Erhöhung der Nutzlaststufe für
Sonderfahrzeuge).
Transporter bis 7.5 t.
Menge: 10,000 h

**01.04.0004 Verrechnungssatz f. LKW-Kipper 2-Achsig**
*** Bedarfsposition mit GB
Stundenlohnarbeiten durch Lastkraftwagen auf
Anordnung des AG ausführen.
Der Verrechnungssatz für den jeweiligen LKW umfasst
sämtliche Aufwendungen für den Einsatz des LKW,
insbesondere Gerätevorhalte- und Betriebsstoffkosten
sowie sämtliche Zuschläge einschließlich der Kosten
für den Fahrer.
Der Verrechnungssatz gilt für das zum Zeitpunkt des
Abrufs einsatzbereit auf der Baustelle befindliche
Fahrzeug.
Vergütet werden die tatsächlich geleisteten Arbeitsstunden nach der tatsächlichen Nutzlast des jeweiligen
LKW (ohne Erhöhung der Nutzlaststufe für
Sonderfahrzeuge).
LKW-Kipper, 2-Achsig.
Menge: 10,000 h

**01.04.0005 Verrechnungssatz f. LKW-Kipper 3-Achsig**
*** Bedarfsposition mit GB
Stundenlohnarbeiten durch Lastkraftwagen auf
Anordnung des AG ausführen.
Der Verrechnungssatz für den jeweiligen LKW umfasst
sämtliche Aufwendungen für den Einsatz des LKW,
insbesondere Gerätevorhalte- und Betriebsstoffkosten
sowie sämtliche Zuschläge einschließlich der Kosten
für den Fahrer.
Der Verrechnungssatz gilt für das zum Zeitpunkt des
Abrufs einsatzbereit auf der Baustelle befindliche
Fahrzeug.
Vergütet werden die tatsächlich geleisteten Arbeitsstunden nach der tatsächlichen Nutzlast des jeweiligen
LKW (ohne Erhöhung der Nutzlaststufe für
Sonderfahrzeuge).
LKW-Kipper, 3-Achsig.
Menge: 10,000 h

#### 01.05 Stundenlohnarbeiten Baugeräte ohne Personalkosten

**01.05.0001 Verrechnungssatz für Frontlader**
*** Bedarfsposition mit GB
Stundenlohnarbeiten durch Baugeräte auf Anordnung
des AG ausführen.
Der Verrechnungssatz für das jeweilige Gerät umfasst
sämtliche Aufwendungen für den Einsatz,
insbesondere Gerätevorhalte- und Betriebsstoffkosten
sowie sämtliche Zuschläge. Die Kosten für das
Bedienungspersonal werden extra vergütet.
Der Verrechnungssatz gilt für das zum Zeitpunkt des
Abrufs einsatzbereit auf der Baustelle befindliche
Baugerät.
Vergütet werden die tatsächlich geleisteten Arbeitsstunden.
Frontlader, luftbereift bis 50 kW.
Menge: 20,000 h

**01.05.0002 Verrechnungssatz für Vibrationsstampfer**
*** Bedarfsposition mit GB
Stundenlohnarbeiten durch Baugeräte auf Anordnung
des AG ausführen.
Der Verrechnungssatz für das jeweilige Gerät umfasst
sämtliche Aufwendungen für den Einsatz,
insbesondere Gerätevorhalte- und Betriebsstoffkosten
sowie sämtliche Zuschläge. Die Kosten für das
Bedienungspersonal werden extra vergütet.
Der Verrechnungssatz gilt für das zum Zeitpunkt des
Abrufs einsatzbereit auf der Baustelle befindliche
Baugerät.
Vergütet werden die tatsächlich geleisteten Arbeitsstunden.
Vibrationsstampfer bis 100 kg.
Menge: 15,000 h

**01.05.0003 Verrechnungssatz für Flächenrüttler**
*** Bedarfsposition mit GB
Stundenlohnarbeiten durch Baugeräte auf Anordnung
des AG ausführen.
Der Verrechnungssatz für das jeweilige Gerät umfasst
sämtliche Aufwendungen für den Einsatz,
insbesondere Gerätevorhalte- und Betriebsstoffkosten
sowie sämtliche Zuschläge. Die Kosten für das
Bedienungspersonal werden extra vergütet.
Der Verrechnungssatz gilt für das zum Zeitpunkt des
Abrufs einsatzbereit auf der Baustelle befindliche
Baugerät.
Vergütet werden die tatsächlich geleisteten Arbeitsstunden.
Flächenrüttler (Rüttelverdichter) bis 200 kg.
Menge: 10,000 h

**01.05.0004 Verrechnungssatz für Vibrationswalze**
*** Bedarfsposition mit GB
Stundenlohnarbeiten durch Baugeräte auf Anordnung des
AG ausführen.
Der Verrechnungssatz für das jeweilige Gerät umfasst
sämtliche Aufwendungen für den Einsatz, insbesondere
Gerätevorhalte- und Betriebsstoffkosten sowie sämtliche Zuschläge einschließlich der Kosten für das
Bedienungspersonal.
Der Verrechnungssatz gilt für das zum Zeitpunkt des
Abrufs einsatzbereit auf der Baustelle befindliche
Baugerät.
Vergütet werden die tatsächlich geleisteten Arbeitsstunden.
Vibrationswalze bis 5 t.
Menge: 10,000 h

**01.05.0005 Verrechnungssatz für Motorflex**
*** Bedarfsposition mit GB
Stundenlohnarbeiten durch Baugeräte auf Anordnung
des AG ausführen.
Der Verrechnungssatz für das jeweilige Gerät
umfasst
sämtliche Aufwendungen für den Einsatz,
insbesondere Gerätevorhalte- und Betriebsstoffkosten
sowie sämtliche Zuschläge. Die Kosten für das
Bedienungspersonal werden extra vergütet.
Der Verrechnungssatz gilt für das zum Zeitpunkt des
Abrufs einsatzbereit auf der Baustelle befindliche
Baugerät.
Vergütet werden die tatsächlich geleisteten Arbeitsstunden.
Motorflex mit Diamantblatt.
Menge: 10,000 h

**01.05.0006 Verrechnungssatz für Motorsäge**
*** Bedarfsposition mit GB
Stundenlohnarbeiten durch Baugeräte auf Anordnung
des AG ausführen.
Der Verrechnungssatz für das jeweilige Gerät
umfasst
sämtliche Aufwendungen für den Einsatz,
insbesondere Gerätevorhalte- und Betriebsstoffkosten
sowie sämtliche Zuschläge. Die Kosten für das
Bedienungspersonal werden extra vergütet.
Der Verrechnungssatz gilt für das zum Zeitpunkt des
Abrufs einsatzbereit auf der Baustelle befindliche
Baugerät.
Vergütet werden die tatsächlich geleisteten Arbeitsstunden.
Motorsäge
Menge: 10,000 h

**01.05.0007 Verrechnungssatz für Kompressor**
*** Bedarfsposition mit GB
Stundenlohnarbeiten durch Baugeräte auf Anordnung
des AG ausführen.
Der Verrechnungssatz für das jeweilige Gerät
umfasst
sämtliche Aufwendungen für den Einsatz,
insbesondere Gerätevorhalte- und Betriebsstoffkosten
sowie sämtliche Zuschläge. Die Kosten für das
Bedienungspersonal werden extra vergütet.
Der Verrechnungssatz gilt für das zum Zeitpunkt des
Abrufs einsatzbereit auf der Baustelle befindliche
Baugerät.
Vergütet werden die tatsächlich geleisteten Arbeitsstunden.
Kompressor über 5 bis 10 m3/min mit 2 Druckluftanschlüssen und Bohr- oder Abbauhammer bis 20 kg.
Menge: 10,000 h

#### 01.06 Materialien frei Baustelle liefern für Stundenlohnarbeiten

**01.06.0001 Mineralgemisch liefern**
Kornabgestimmtes Gemisch aus gebrochenem
Naturstein 0/45 liefern
Menge: 10,000 t

**01.06.0002 Schotter liefern**
Schotter verschiedener Körnungen liefern
Menge: 10,000 t

**01.06.0003 Splitt liefern**
Kalksteinsplitt verschiedener Körnungen liefern
Menge: 10,000 t

**01.06.0004 Sand liefern**
Natursand 0-2mm liefern
Menge: 10,000 t

**01.06.0005 Beton liefern**
Beton C 20/25 liefern
Menge: 1,000 m3

**01.06.0006 Mörtel liefern**
Menge: 100,000 Liter

### 02 BAUTEIL B - STRASSENBAU

#### 02.01 Erdbau

*Hinweis: Allgemeiner Beschrieb zum Bodenmanagement*
Allgemeiner Beschrieb zum Bodenmanagement (Aushubpositionen)
gilt für alle entsprechenden Positionen im gesamten Leistungsverzeichnis

getrennter Abtrag und getrennte Lagerung von Ober- und Unterboden (B-Horizont Ø 40 cm)
Mieten ≤ 2 bzw. 3 m auf Geovlies, Zwischenbegrünung
Baustraßen und BE auf Oberboden befestigt (≥ 30 cm auf Vlies), danach Rückbau und Tiefenlockerung
Die für das Bodenmanagement erforderlichen Arbeiten sind in die Preise einzukalkulieren und werden nicht gesondert vergütet.

Zwischenlagerplatz
Als Zwischenlager für den Aushub wird vom AG innerhalb oder außerhalb der Baumaßnahme eine befestigte Fläche zur Verfügung gestellt.
Dieser Platz ist für die Ablage der Aushub - und Aufbruchmaterialien zu verwenden. Vor Beginn der Arbeiten erfolgt eine Zustandsfeststellung und Übergabe der Lagerfläche durch den AG.
Die Mieten sind fachgerecht herzustellen und gegen das Eindringen von Nässe abzudecken. Die Abdeckungen sind regelmäßig zu kontrollieren,
zu unterhalten und ggf. nachzuarbeiten.
Der Platz ist gegenüber abladen durch Dritter zu schützen (Bauzaun).
Nach Abschluss der Baumaßnahmen ist der Platz wieder zu räumen und herzurichten.
Es wird daher auch eine Abnahme vor Ort erfolgen.
Aufwendungen durch Transport, Organisation, Einrichten,
Unterhaltung und Räumung für diesen Platz,
sind in die Pauschale Zwischenlager einzurechnen.

Entsorgung
Der AG behält sich grundsätzlich vor, das belastete Material
auch ggf. separat und nicht über die LV Positionen zu
entsorgen. Kostennachforderungen hieraus werden nicht
anerkannt!
Die folgenden (Entsorgungs-) Positionen stehen unter Vorbehalt.

Das auf dem vorgenannten Zwischenlager lagernde Aufbruch - und Aushubmaterial wird durch den AG beprobt.
Wenn in den Aushub - und Entsorgungspositionen nichts weiter benannt oder beschrieben wird, sind folgende Punkte zu beachten und einzukalkulieren:
- Böden, die in unterschiedlicher Zusammensetzung angetroffen werden (steinig, felsig, lehmig usw.), oder aufgrund einer augenscheinlichen Belastung oder geruchlich auffällig sind oder in ihrer Zusammensetzung als Bauschutt erscheinen oder in anderer offensichtlicher Unterscheidbarkeit vorkommen, sind zu separieren und gesondert zu lagern.
- offensichtlich belastete Böden, Abbruchmaterial, Asphalt oder Aushubmaterial sind dicht abzudecken. Diese Abdeckung ist bis zur Prüfung und Entsorgung vorzuhalten und bei Beschädigungen wieder herzustellen.
- Bodenmieten sind fachgerecht herzustellen und deren Oberfläche sauber und eben abzuziehen.
- Organisation mit den Deponien ist Sache des Auftragnehmer, dieser hat sich über deren Satzungen, Bestimmungen und Öffnungszeiten selber zu erkundigen und abzustimmen.
- Nach Erhalt der Untersuchungsergebnisse der Aushub- und Aufbruchmassen, erfolgt die Entsorgung gemäß den dafür vorgesehenen Entsorgungspositionen.
- Entsorgungsnachweise sind zu liefern für alle anfallenden Materialien, in der notwendig vorgeschriebenen Formalität des jeweiligen Entsorgungsweges.

Folgende Vorschriften sind zu beachten:
- VwV - Boden (Verwaltungsvorschrift "Verwertung von als Abfall eingestuftem Bodenmaterial)
- DepV (Deponieverordnung)
- Hinweise zur Anwendung der Abfallverzeichnis - Verordnung vom 10. Dez. 2001, BGBI. I S. 3379, zuletzt geändert am 24. Juli 2002 (BGBI. I S : 2833), hier insbesonders im Anhang III:
Bestimmungswerte für die gefahrenrelevante Eigenschaft H 13, Konzentrationsgrenzen bei den Eluatkriterien, sowie im Anhang IV mit der Vorgehensweise zur Zuordnung von gefahrenrelevanten Eigenschaften.
- "Vorläufige Vollzugshinweise des Ministeriums für Umwelt und Verkehr Baden-Württemberg auf der Grundlage des Entwurfs einer Handlungshilfe des Abfalltechnikausschusses der LAGA" vom 28.10.2002 (Heft 69, Aktualisierung vom Februar 2006)
- "Einstufung der Gefährlichkeit von Abfällen in Baden - Württemberg, Abfallart: Bitumengemische und teerhaltige Produkte", Landesanstalt für Umwelt, Messung und Naturschutz BW vom November 2009

Abrechnung

Die in den nachfolgende Entsorgungspositionen angegebenen
Mengen sind vorläufige Schätzungen und daher unverbindlich.
Mehr- oder Mindermengen berechtigen nicht zu gesonderten
Vergütungen gem. § 2 .3 VOB/B.

**02.01.0001 Wurzelstöcke roden DU 0,1 - 03, m**
Gemessen wird der Durchmesser der Schnittstelle des
Wurzelstocks vor dem Roden.
Durchmesser über 0,1 bis 0,3 m.
Wurzellöcher mit geeignetem Boden verfüllen. Boden
des AG gewinnen und innerhalb der Baustelle fördern.
Wurzelstöcke in Eigentum des AN übernehmen und von
der Baustelle entfernen.
Menge: 3,000 St

**02.01.0002 Wurzelstöcke ausfräsen**
Wurzelstöcke einschließlich Wurzelansätze ausfräßen.
Abgerechnet wird der Durchmesser der Schnittstelle des Wurzelstockes.
Durchmesser über 0,3 bis 0,5 m
Frästiefe 30 - 50 cm
Wurzellöcher mit geeignetem Boden verfüllen und verdichten.
Fräsgut der Verwendung des AN zuführen.
Menge: 3,000 St

**02.01.0003 Bäume fällen mit Roden DU 0,1 - 0,3 m**
Bäume fällen, höchstens 0,25 m über dem Erdboden
absägen. Wurzelstöcke roden.
Gemessen wird der Durchmesser 1 m über dem Erdboden.
Stammdurchmesser über 0,1 bis 0,3 m.
Wurzellöcher mit geeignetem Boden verfüllen. Boden
des AG gewinnen und innerhalb der Baustelle fördern.
Gesamtes Holz in Eigentum des AN übernehmen und von
der Baustelle entfernen.
Wurzelstöcke in Eigentum des AN übernehmen und von
der Baustelle entfernen.
Schlagabraum in Eigentum des AN übernehmen und von der
Baustelle entfernen.
Menge: 3,000 St

**02.01.0004 Bäume fällen mit Roden DU 0,3 - 0,5 m**
Bäume fällen, höchstens 0,25 m über dem Erdboden
absägen. Wurzelstöcke roden.
Gemessen wird der Durchmesser 1 m über dem Erdboden.
Stammdurchmesser über 0,3 bis 0,5 m.
Wurzellöcher mit geeignetem Boden verfüllen. Boden
des AG gewinnen und innerhalb der Baustelle fördern.
Gesamtes Holz in Eigentum des AN übernehmen und von
der Baustelle entfernen.
Wurzelstöcke in Eigentum des AN übernehmen und von
der Baustelle entfernen.
Schlagabraum in Eigentum des AN übernehmen und von der
Baustelle entfernen.
Menge: 3,000 St

**02.01.0005 Bauliche Anlage abbrechen, Mauerwerk u. Beton**
Abgerechnet wird das Volumen des abzubrechenden
Materials nach Aufmaß.
Anlagen = versch. Stütz- und Einfriedungsmauern und Fundamente.
Material = Mauerwerk und Beton.
Abbruch ohne Sprengen und abspitzen.
Das Lösen von Teilabbrüchen von ganzen Stücken durch Trennen, Meiseln oder Abspitzen wird extra vergütet.
Abbruchgut in Eigentum des AN übernehmen und
fachgerecht entsorgen.
Menge: 5,000 m3

**02.01.0006 Bauliche Anlage abbrechen, Stahlbeton**
Abgerechnet wird das Volumen des abzubrechenden
Materials nach Aufmaß.
Anlagen = versch. Stütz- und Einfriedungsmauern und Fundamente.
Material = Stahlbeton
Abbruch ohne Sprengen und abspitzen.
Das Lösen von Teilabbrüchen von ganzen Stücken durch Trennen, Meiseln oder Abspitzen wird extra vergütet.
Abbruchgut in Eigentum des AN übernehmen und
fachgerecht entsorgen.
Menge: 5,000 m3

**02.01.0007 Heckengürtel roden**
Heckengürtel mit gemischten Hecken bis 2 m Höhe roden einschl. Wurzelwerk.
Material aufnehmen und fachgerecht entsorgen.
Menge: 30,000 m

**02.01.0008 Beton abspitzen - Handarbeit**
Betonbefestigungen abspitzen
mit Kompressor oder anderem geeigneten Gerät
unbewehrter Beton,
zur Erneuerung der sichtbaren Betonbereiche
In Handarbeit bei Schwellen von Garagen Türen,
Hofeinfahrten und entlang Gebäudewänden
und um Einbauten sowie Lichtschachtkränze
Unbrauchbare Stoffe lösen, laden, fördern
und in Eigentum des AN übernehmen und
von der Baustelle entfernen.
Abrechnung nach Aufmaß.
Menge: 1,000 m3

**02.01.0009 Oberboden abtragen und lagern**
Oberboden ggf. einschließlich Vegetationsdecke abtragen. Unrat vorher und während der Arbeiten aussondern.
Unrat in Eigentum des AN übernehmen und von der Baustelle entfernen.
Ansaat und Mähen einer Decksaat werden gesondert
vergütet.
Dicke des Abtrags über 10 bis 35 cm.
Oberboden innerhalb der Baustelle fördern und lagern.
Oberboden in regelmäßig geformten Mieten locker
aufsetzen.
Abgerechnet wird nach Abtragsprofilen.
Menge: 3116,750 m2

**02.01.0010 Oberboden andecken**
Gelagerten Oberboden des AG profilgerecht andecken.
Abgerechnet werden alle angedeckten Flächen.
Andeckung auch auf Böschungen, Seitenstreifen,
Trennstreifen, Mulden u.ä.
Dicke der Andeckung nach Angabe des AG.
Oberboden innerhalb der Baustelle fördern.
Menge: 505,750 m2

**02.01.0011 Oberboden gelagert, weiterverwenden**
Gelagerten Oberboden laden, fördern und außerhalb der Baustelle auf Flächen des AG lagern.
Mittl. Länge des Förderweges ca, 5,0 km.
Abfuhr auf die Humusdeponie des AG.
Oberboden in regelmäßig geformten Mieten aufsetzen.
Abgerechnet wird nach Abtragsprofilen.
Menge: 783,300 m3

**02.01.0012 Rasenplanum herstellen**
Die Humusflächen sind abzuwalzen, so dass eine
geschlossene, gleichmäßige Oberfläche entsteht.
Abweichungen von der Ebenflächigkeit max. 2 cm, unter
der Viermeterlatte gemessen.
Steine, größer als 3 cm sind abzulesen.
Sonstiger Unrat wie Kunststoff, Metall oder Holzreste
sind zu entfernen und zu entsorgen.
Menge: 505,750 m2

**02.01.0013 Oberboden fräsen**
Nach der Oberbodenandeckung sind die Humusflächen mit
entsprechendem Gerät durchzufräsen, so dass eine
feinkrümmelige Oberfläche entsteht.
Frästiefe ca. 20 cm.
Menge: 505,750 m2

**02.01.0014 Rasenansaat herstellen**
Rasenansaat herstellen. Saatgut ohne Entmischung ausbringen und einarbeiten.
Ggf. Unrat ablesen. Ggf. vorwüchsige Kräuter ausmähen.
Unrat und Mähgut in Eigentum des AN übernehmen und
von der Baustelle entfernen.
Saatgutmenge 20 g/m2.
Saatgut vom AN liefern.
Menge: 505,750 m2

**02.01.0015 Zwischenlager einrichten, vorhalten, räumen, wiederherrichten**
Zur Zwischenlagerung von Aushub - und Aufbruchmaterial, auf
Fläche des AG,
Das Zwischenlager ist gemäß den Vorgaben RSA und ZTV- SA
mittels Bauzaun und gelben Warnleuchten zu sichern.
Einzurechnen ist die getrennte Lagerung des anfallenden
Aufbruch - und Aushubmaterials, sowie das Herstellen und die
Pflege von Mieten.
Die Haufwerke sind so herzustellen und zu
glätten, dass eine geschlossene Oberfläche entsteht.
Das gelagerte Material ist gegen Witterungseinflüsse zu
schützen, durch Abdeckung mit Folie (Stärke 0,4 mm), dies ist in die Position
einzurechnen. Das mehrmalige Auf - und Abdecken auch im
Zuge der Bodenbeprobungen ist einzurechnen.
Nach Räumung des Zwischenlagers ist die Lagerfläche wieder
in ihren ursprünglichen Zustand zurück zu versetzen,
einschließlich Randbereiche. Nach Räumung wird es eine
Abnahme vor Ort geben.
Alle hierbei anfallenden Kosten sind einzurechnen.
Aufwendungen durch Transport, Organisation, Einrichten,
Unterhaltung und Räumung für diesen Platz sind
in die Pauschale einzurechnen.
Vorhalten und Betreiben über die gesamte Bauzeit.

Fläche des AG Entfernung ca 1,0 bis 5,0 km
Menge: 1,000 psch

**02.01.0016 Boden lösen und seitlich lagern**
Boden aus Abtragsbereichen profilgerecht lösen und seitlich lagern,
Boden in regelmäßig geformten Mieten locker aufsetzen.

Bodenklasse 3 bis 6 bzw Homogenbereiche B1, B2 und X1
Vertiefungen, die durch Aushub ungeeigneten Bodens
oder Abbruch von baulichen Anlagen entstanden sind,
verfüllen.
Das Herstellen des Planums wird gesondert vergütet.
Abgerechnet wird nach Auftragsprofilen.

Oberboden innerhalb der Baustelle fördern und lagern.
Abgerechnet wird nach Abtragsprofilen.
Menge: 100,000 m3

**02.01.0017 seitlich gelagerten Boden einbauen**
seitlich gelagerten Boden innerhalb der Baustelle fördern, in den Auftragsbereichen profilgerecht einbauen und verdichten.
Bodenklasse 3 bis 6 bzw. Homogenbereiche B1, B2 und X1
Vertiefungen, die durch Aushub ungeeigneten Bodens oder Abbruch von baulichen Anlagen entstanden sind, verfüllen.
Das Herstellen des Planums wird gesondert vergütet.
Abgerechnet wird nach Auftragsprofilen.
Menge: 100,000 m3

**02.01.0018 Boden lösen und abfahren auf Zwischenlager**
Boden aus Abtragsbereichen profilgerecht lösen,
direkt laden auf LKW des AN, transportieren bis 5,0 km
und abladen auf Lagerfläche des AG.

- bestehender Straßenkoffer (Schottermaterial) und
anstehender Boden nach Baugrundgutachten
Homogenbereiche B1 und B2 -

Das Herstellen des Planums wird gesondert vergütet.
Abgerechnet wird nach Abtragsprofilen, abzüglich
innerhalb der Baustelle eingebauter und nach
Auftragsprofilen abgerechneter Mengen.
(ohne Berücksichtigung eines Verdichtungs- oder
Auflockerungsfaktors).
Menge: 1305,500 m3

**02.01.0019 Boden lösen, transportieren und einbauen**
Boden aus Abtragsbereichen profilgerecht lösen, und
lagenweise in Lärmschutzwall des geplanten Baugebiets  einbauen. Böschung nach Vorgabe des AG

- bestehender Straßenkoffer (Schottermaterial) und
anstehender Boden nach Baugrundgutachten
Homogenbereiche B1 und B2 -

Das Herstellen des Planums wird gesondert vergütet.
Abgerechnet wird nach Abtragsprofilen, abzüglich
innerhalb/ausserhalb der Baustelle eingebauter und nach
Auftragsprofilen abgerechneter Mengen.
(ohne Berücksichtigung eines Verdichtungs- oder
Auflockerungsfaktors).
Menge: 755,000 m3

**02.01.0020 Abfall nicht gefährlich schadstoffbelastet RuVA - StB Kl . A (Asphalt/Teer)**
Bau - und Abbruchabfälle, Bitumengemische, Kohlenteer und
teerhaltige Produkte,
nicht gefährlich, schadstoffbelastet, RuVA - StB
Verwertungsklasse A, PAK < = 25 mg / kg, auf Gelände / Fläche des
AG lagernd, laden, mit LKW des AN transportieren, entsorgen,
zum Lager / zur Anlage nach Wahl des AN

Anlage ' .................................................... '
vom Bieter einzutragen,
die Entsorgungsgebühren werden vom AG übernommen.
Nachweis über Lieferscheine.
Menge: 30,000 t

**02.01.0021 Abfall Bodenmaterial BM-0 enrsorgen**
Abfall Bodenmaterial mit Zuordnung der Klasse BM-0 entsorgen

nach Mantelverordnung Artikel 1 Ersatzbaustoffverordnung (ErsatzbaustoffV)  , auf Gelände/Fläche des AG lagernd, laden, mit LKW des AN transportieren, entsorgen, zum Lager/zur Anlage nach Wahl des AN,

Anlage ' .................................................... '
vom Bieter einzutragen,
die Entsorgungsgebühren werden vom AN übernommen.
Nachweis über Lieferscheine.
Menge: 2584,890 t

**02.01.0022 Abfall Bodenmaterial BM-0* enrsorgen**
Abfall Bodenmateria mit Zuordnung der Klasse BM-0* entsorgen

nach Mantelverordnung Artikel 1 Ersatzbaustoffverordnung (ErsatzbaustoffV)  , auf Gelände/Fläche des AG lagernd, laden, mit LKW des AN transportieren, entsorgen, zum Lager/zur Anlage nach Wahl des AN,

Anlage ' .................................................... '
vom Bieter einzutragen,
die Entsorgungsgebühren werden vom AN übernommen.
Nachweis über Lieferscheine.
Menge: 287,210 t

**02.01.0023 Abfall Bodenmaterial BM-F0* enrsorgen**
Abfall Bodenmaterial mit Zuordnung der Klasse BM-F0* entsorgen

nach Mantelverordnung Artikel 1 Ersatzbaustoffverordnung (ErsatzbaustoffV)  , auf Gelände/Fläche des AG lagernd, laden, mit LKW des AN transportieren, entsorgen, zum Lager/zur Anlage nach Wahl des AN,

Anlage ' .................................................... '
vom Bieter einzutragen,
die Entsorgungsgebühren werden vom AN übernommen.
Nachweis über Lieferscheine.
Menge: 50,000 t

**02.01.0024 Abfall Bodenmaterial BM-F1 enrsorgen**
Abfall Bodenmaterial mit Zuordnung der Klasse BM-F1 entsorgen

nach Mantelverordnung Artikel 1 Ersatzbaustoffverordnung (ErsatzbaustoffV)  auf Gelände/Fläche des AG lagernd, laden, mit LKW des AN transportieren, entsorgen, zum Lager/zur Anlage nach Wahl des AN,

Anlage ' .................................................... '
vom Bieter einzutragen,
die Entsorgungsgebühren werden vom AN übernommen.
Nachweis über Lieferscheine.
Menge: 50,000 t

**02.01.0025 Abfall Bodenmaterial BM-F2 ensorgen**
Abfall Bodenmaterial mit Zuordnung der Klasse BM-F2 entsorgen

nach Mantelverordnung Artikel 1 Ersatzbaustoffverordnung (ErsatzbaustoffV)  , auf Gelände/Fläche des AG lagernd, laden, mit LKW des AN transportieren, entsorgen, zum Lager/zur Anlage nach Wahl des AN,

Anlage ' .................................................... '
vom Bieter einzutragen,
die Entsorgungsgebühren werden vom AN übernommen.
Nachweis über Lieferscheine.
Menge: 20,000 t

**02.01.0026 Abfall Bodenmaterial BM-F3 entsorgen**
Abfall Bodenmaterial mit Zuordnung der Klasse BM-F3 entsorgen

nach Mantelverordnung Artikel 1 Ersatzbaustoffverordnung (ErsatzbaustoffV)  , auf Gelände/Fläche des AG lagernd, laden, mit LKW des AN transportieren, entsorgen, zum Lager/zur Anlage nach Wahl des AN,

Anlage ' .................................................... '
vom Bieter einzutragen,
die Entsorgungsgebühren werden vom AN übernommen.
Nachweis über Lieferscheine.
Menge: 20,000 t

**02.01.0027 Abfall mineralisch DK0 entsorgen**
Abfall mineralisch DK0 entsorgen

auf Gelände/Fläche des AG lagernd, laden, mit LKW des AN transportieren, entsorgen, zum Lager/zur Anlage nach Wahl des AN,

Anlage ' .................................................... '
vom Bieter einzutragen,
die Entsorgungsgebühren werden vom AN übernommen.
Nachweis über Lieferscheine.
Menge: 10,000 t

**02.01.0028 Abfall mineralisch DKI entsorgen**
Abfall mineralisch DKI entsorgen

auf Gelände/Fläche des AG lagernd, laden, mit LKW des AN transportieren, entsorgen, zum Lager/zur Anlage nach Wahl des AN,

Anlage ' .................................................... '
vom Bieter einzutragen,
die Entsorgungsgebühren werden vom AN übernommen.
Nachweis über Lieferscheine.
Menge: 10,000 t

**02.01.0029 Abfall mineralisch DKI entsorgen - gefährlich**
Abfall mineralisch schadstoffbelastet nach DKI entsorgen

 auf Gelände/Fläche des AG lagernd, laden, mit LKW des AN transportieren, entsorgen, zum Lager/zur Anlage nach Wahl des AN,

Anlage ' .................................................... '
vom Bieter einzutragen,
die Entsorgungsgebühren werden vom AN übernommen.
Nachweis über Lieferscheine.
Menge: 5,000 t

**02.01.0030 Abfall mineralisch DKII entsorgen**
Abfall mineralisch DKII entsorgen

auf Gelände/Fläche des AG lagernd, laden, mit LKW des AN transportieren, entsorgen, zum Lager/zur Anlage nach Wahl des AN,

Anlage ' .................................................... '
vom Bieter einzutragen,
die Entsorgungsgebühren werden vom AN übernommen.
Nachweis über Lieferscheine.
Menge: 5,000 t

**02.01.0031 Abfall mineralisch DKII entsorgen - gefährlich**
Abfall mineralisch schadstoffbelastet nach DKII entsorgen - gefährlich

auf Gelände/Fläche des AG lagernd, laden, mit LKW des AN transportieren, entsorgen, zum Lager/zur Anlage nach Wahl des AN,

Anlage ' .................................................... '
vom Bieter einzutragen,
die Entsorgungsgebühren werden vom AN übernommen.
Nachweis über Lieferscheine.
Menge: 5,000 t

**02.01.0032 Abfall mineralisch DKIII entsorgen**
Abfall mineralisch DKIII entsorgen

auf Gelände/Fläche des AG lagernd, laden, mit LKW des AN transportieren, entsorgen, zum Lager/zur Anlage nach Wahl des AN,

Anlage ' .................................................... '
vom Bieter einzutragen,
die Entsorgungsgebühren werden vom AN übernommen.
Nachweis über Lieferscheine.
Menge: 5,000 t

**02.01.0033 Abfall mineralisch DKIII entsorgen - gefährlich**
Abfall mineralisch schadstoffbelastet nach DKIII entsorgen - gefährlich

auf Gelände/Fläche des AG lagernd, laden, mit LKW des AN transportieren, entsorgen, zum Lager/zur Anlage nach Wahl des AN,

Anlage ' .................................................... '
vom Bieter einzutragen,
die Entsorgungsgebühren werden vom AN übernommen.
Nachweis über Lieferscheine.
Menge: 5,000 t

**02.01.0034 Zulage Bodenklasse 7 bzw Homogenbereich X2**
Zulage zu den Erd- und Grabarbeiten für das Lösen und Laden
von schwer lösbarem Fels, Klasse 7 nach DIN 18300,
bzw Homogenbereich X2.
Das Lösen hat möglichst erschütterungsfrei zu erfolgen, in
bebauten Bereichen bis 300 m Entfernung grundsätzlich mit
Anbau -/ Felsfräse . Sprengen ist nicht zulässig .
Mehrbreiten und - tiefen zusätzlich zu den Grabenbreiten nach
DIN EN 1610, welche durch Ausbrüche und Lockerungen nach
den Meisel- / Fräsarbeiten entstehen, werden nicht vergütet . Die
durch Ausbrüche entstehenden Hohlräume sind mit geeignetem
Material auf Kosten des AN zu verfüllen und zu verdichten
Menge: 100,000 m3

**02.01.0035 Zulage zu Boden lösen, entlang Mauern**
Zulage für Aushubarbeiten entlang von hohen Mauern und Gebäudewänden.
Vorsichtiges Graben, notfalls auch als Handaushub entlang Mauern und Gebäudewänden, die bestehen bleiben.
Sämtlicher Mehraufwand zu den normalen Arbeiten beim
Boden lösen.
Erforderliche Sicherungsmaßnahmen sind einzurechnen.
Abrechnung nach Aufmaß.
Menge: 20,000 m

**02.01.0036 Boden ungeeignet lösen**
Ungeeigneten Boden außerhalb der Sollprofile nach
Angabe des AG lösen,
direkt laden auf LKW des AN, transportieren bis 5,0 km
und abladen auf Lagerfläche des AG.
Homogenbereiche B1 und B2 (s. Bodengutachten), bzw Klasse 3 und 4,
Abgerechnet wird nach Abtragsprofilen.
Menge: 783,300 m3

**02.01.0037 Untergrundverbesserung durchführen**
Untergrundverbesserung nach Angabe des AG durchführen.
Material in nicht genügend tragfähigen Boden
einstampfen oder einrütteln.
Material = Naturgestein der Körnung 0 bis 100 mm.
Material liefern.
Abgerechnet wird nach Aufmaß und Nachweis durch Lieferscheine.
Menge: 783,300 m3

**02.01.0038 Bodenverbesserung**
Bindemittel auf Bodenflächen  zur Vorbereitung der Bodenverbesserung ausstreuen.
Bindemittel: Staubarmes Kalk-Zementgemisch z.B. Dorosol-Pro oder gleichwertiges. Eine Staubentwicklung ist so gut wie möglich zu vermeiden.
Bindemittelmenge 40-70 kg/m³
Boden nach Ausstreuen des Bindemittels mit geeigneter Fräse gleichmäßig durchmischen und verdichten.
Die Bodenverbesserung erfolgt in einer oder mehreren Lagen.
Anfallende Erdarbeiten bei Verbesserung in  mehreren
Lagen ausführen.
Nicht verdichteten Boden verbessern.
Boden mit Steinen durchsetzt.
Dicke der verbesserten Bodenschicht: 40 cm
Abrechnung nach Aufmass.
Bindemittelnachweis nach Lieferscheine.
Menge: 50,000 m2

**02.01.0039 Zulage zur Bodenverdichtung**
Zulage zur Bodenverdichtung durch statische Verdichtung.
Die statische Verdichtung wird durch die Bauleitung oder den AG angeordnet und richtet sich nach den örtlichen Gegebenheiten.
Menge: 200,000 m2

**02.01.0040 Geotextil (GRK3)einbauen**
Triaxiales homogenes, gestrecktes, aus einer Kunststoffbahn hergestellte Gitterbahn aus gleichseitigen Dreiecken (Wabenstruktur mit 3 Verstärkungsachsen) in Anlehnung an das "Merkblatt über die Anwendung von Geokunstoffen im Erdbau des Strassenbaues" - M Geok E, Ausgabe 2005, liefern unter Straßenplanum fachgerecht einbauen.
Wirksame Öffnungsweite O90,W=0,1-0,15mm
Überlappung mindestens 30 cm ist einzurechnen.
Die Verlegung erfolgt in Anlehnung an das Merkblatt M Geok E und den Verlegehinweisen des Herstellers.
Abgerechnet wird nach abgedeckter Fläche
Menge: 2611,000 m2

**02.01.0041 Längslaufende Leitungen und Kabel sichern**
Längslaufende Leitungen und Kabel im Grabenbereich freilegen,
aufnehmen und sichern.
Handarbeit und alle Mehraufwendungen für die Leitungsbehinderung
sind einzurechnen.
Pro 50 cm Breite wird bei mehreren Leitungen nur eine Leitung
berechnet.  Zulage zum Erdaushub
Abgerechnet wird nach Aufmaß.
Menge: 100,000 m

**02.01.0042 Längslaufende Leitungen und Kabel wiederverlegen**
Längslaufende Leitungen und Kabel wie aufgenommen und
gesichert in Graben wiederverlegen.
Material für Leitungszone liefern und fachgerecht einbauen.
Handarbeit und alle Mehraufwendungen sind einzurechnen.
Pro 50 cm Breite wird bei mehreren Leitungen nur eine Leitung
berechnet.
Abgerechnet wird nach Aufmaß.
Menge: 100,000 m

#### 02.02 Entwässerung für Straßen

**02.02.0001 Sickerstrang herstellen**
Sickerstrang durch Einfüllen und Verdichten von Filtermaterial in Leitungsgraben herstellen.
Erdarbeiten in Boden Homogenbereiche B1 und B2
(s. Bodengutachten) bzw der Klassen 3 bis 5 ausführen.
Zum Verfüllen nicht verwendeten Aushub in Eigentum des
AN übernehmen und von der Baustelle entfernen.
Sickerrohrleitungen werden gesondert vergütet.
Sickerstrang im Bereich des Straßenkörpers.
Grabenbreite über 0,3 bis 0,4 m,
Grabentiefe über 0,3 bis 0,4 m,
Filter aus gebrochenem Naturgestein 2/32.
Material liefern und einbauen.
Menge: 315,000 m

**02.02.0002 Sickerrohrleitung verlegen**
Sickerrohrleitung liefern und in Sickeranlage verlegen.
Rohr-DN 100.
Teilsickerrohr aus PE nach DIN  4262-1, Typ R2, vormals Form D, in Verbundrohrbauweise (außen gewellt, innen glatt) entsprechend RAS-Ew. Einschließlich Verbindungsmaterial, Formteile usw. und aller Nebenarbeiten.
Anschlussleitungen und Anschlüsse an Schächte oder Vorfluteinrichtungen werden extra vergütet.
Menge: 315,000 m

**02.02.0003 Suchgraben herstellen**
Boden für Suchgraben ausheben, zur Wiederverwendung
seitlich lagern und nach Beendigung der Suche wieder
einbauen und verdichten.
Vorsichtiges Arbeiten, auch ohne maschinelle
Gerätschaften unter schwierigen Bedingungen sind
einzurechnen. ( Handaushub )
Vorschriften der Versorgungsunternehmen beachten.
Homogenbereiche B1 und B2, bzw Bodenklassen 3 bis 5.
Grabentiefe bis 3,00 m.
Abrechnung nach Aufmaß.
Menge: 50,000 m3

**02.02.0004 Rohranschluss herstellen**
Rohranschluss an Sammelrohrleitung herstellen,
Anschluss dichten.
Vergütet wird der Mehraufwand für das Herstellen des
Anschlusses (einschließlich eventueller Pass-Stücke
und Sattelstücke) gegenüber der bis zur Innenfläche
der Sammelrohrleitung durchgemessenen Rohrleitung.
Rohr DN der Anschlussleitung 150,
Anschlussleitung aus Kunststoff,
Sammelleitung aus Beton, Stahlbeton oder Steinzeug DN 250-400.
Öffnung für Rohranschluss durch Bohren herstellen.
Menge: 16,000 St

**02.02.0005 Schachtabdeckung abbauen und entsorgen**
Kanalschachtabdeckung Klasse D, im Asphalt freilegen und abbauen.
Material in Eigentum des AN übernehmen und fachgerecht entsorgen.
Menge: 5,000 St

**02.02.0006 Schachtabdeckung anpassen**
Schachtabdeckung freilegen und nach Bauablauf Zug um
Zug auf neue planmäßige Höhe setzen.
Aufbrucharbeiten zum Freilegen der Schachtabdeckung
ausführen in Fläche aus bituminösem Material.
Höher oder tiefer setzen bis 5 cm.
Fugen mit plastischem oder fließfähigem Schachtkopfmörtel nach DIN 19573
verfüllen. Schlauchschalungen verwenden.
Distanzringe ausbauen und in Eigentum des AN übernehmen.
Wasser- oder Kanalschachtabdeckung
Menge: 5,000 St

**02.02.0007 Schachtabdeckung abbauen und vorhalten**
Kanalschachtabdeckung im Gelände freilegen und abbauen.
Innerhalb der Baustelle lagern und zum späteren Einbau
für anderen Schacht vorhalten.
Menge: 1,000 St

**02.02.0008 Schachtabdeckung abbauen und entsorgen**
Wasserschachtabdeckung im Gelände freilegen und fachgerecht entsorgen
Menge: 1,000 St

**02.02.0009 Vorhandene Schachtabdeckung aufsetzen**
Schachtabdeckung, auf der Baustelle lagernd,
auf neuen Kanalschacht aufsetzen.
Zug um Zug auf neue planmäßige Höhe setzen.
Nötige Ausgleichsringe liefern und einbauen
Fugen mit plastischem oder fließfähigem Schachtkopfmörtel nach DIN 19573
verfüllen. Schlauchschalungen verwenden.
Menge: 1,000 St

**02.02.0010 Strassenablauf ausbauen**
Straßenablauf einschließlich Aufsatz und Rohrleitung (Beton oder Kunststoff) bis Hauptkanal vollständig ausbauen und entsorgen.
Anschlussleitungen, die bestehen bleiben, soweit erforderlich abdichten.
Erdarbeiten unterhalb der Leitungsanschlüsse in Boden
des Homogenbereiches B1 und B2 ausführen.
Das Ausbauen von Rohrleitungen wird gesondert vergütet.
Straßenablauf aus Betonfertigteilen,
Ausbautiefe ab OK Aufsatz über 1,25 bis 1,75 m.
Straßenablauf liegt in befestigter Fläche. Aufbruch-
und Erdarbeiten ausführen.
Wiederverwendbare Bauteile säubern und sortiert innerhalb der Baustelle lagern.
Nicht wiederverwendbare Stoffe und Aushub in Eigentum
des AN übernehmen und von der Baustelle entfernen.
Straßenablauf bis auf neue Planumshöhe verfüllen.
Material verdichten.
Menge: 2,000 St

**02.02.0011 Straßenablauf herstellen - bis 5,00 m**
Straßenablauf aus Betonfertigteilen nach DIN 4052 ohne
Aufsatz einbauen. Fugen mit Mörtel MG III nach DIN 1053
dicht füllen und glattstreichen. Boden und Schaftform
für Aufsätze 500 x 500 mm.
Aufsatz wird gesondert vergütet.
Boden Form 1a mit Abfluss.
Zwischenteil, Form 6 a.
Schaftkonus 11
Auflagering Form 10b.
Auflager und Leitungszone für Ablauf und Rohrleitung herstellen.
Erdarbeiten im Boden des Homogenbereiches B1 und B2 (siehe Bodengutachten) für Ablauf, Rohrleitung mit Leitungszone und Anschlüsse ausführen.
Erforderlicher Verbau ist einzurechnen.
Aushubmaterial soweit geeignet, zur Wiederverfüllung
verwenden. Übriges Material direkt laden, auf LKW des AN laden, transportieren zur zugelassenen Lagerfläche des AG und dort abladen. Die Entsorgung wird
gesondert vergütet, Abfall ist nicht gefährlich, Transportweg bis 5 km.
Liefern und Einbau von Fremdmaterial Schottergemisch 0/45 mm.
Horizontale Grabenlänge bis 5.00 m.
Sohltiefe Anschlußkanal (Steinzeug, teilweise inlinersaniert)
2,80 bis 3,80 m
Rohrleitung Kunststoffrohre, wandverstärkt, SLW 60,
Werkstoff PP oder PE, vollwandig, nicht mineralverstärkt,
SN 8 nach ISO 9969,
DN 150, mit sämtlichen Formstücken herstellen.
Anschluss an Hauptleitung oder Schacht herstellen.
Eine Aufmaßskizze ist nachzuweisen.
Material liefern und einbauen.
Menge: 5,000 St

**02.02.0012 Straßenablauf herstellen - bis 10,00 m**
Straßenablauf aus Betonfertigteilen nach DIN 4052 ohne
Aufsatz einbauen. Fugen mit Mörtel MG III nach DIN 1053
dicht füllen und glattstreichen. Boden und Schaftform
für Aufsätze 300 x 500 mm.
Aufsatz wird gesondert vergütet.
Boden Form 1a mit Abfluss.
Zwischenteil, Form 6 a.
Schaftkonus 11
Auflagering Form 10b.
Auflager und Leitungszone für Ablauf und Rohrleitung herstellen.
Erdarbeiten im Boden des Homogenbereiches B1 und B2 (siehe Bodengutachten) für Ablauf, Rohrleitung mit Leitungszone und Anschlüsse ausführen.
Erforderlicher Verbau ist einzurechnen.
Aushubmaterial soweit geeignet, zur Wiederverfüllung
verwenden. Übriges Material direkt laden, auf LKW des AN laden, transportieren zur zugelassenen Lagerfläche des AG und dort abladen. Die Entsorgung wird
gesondert vergütet, Abfall ist nicht gefährlich, Transportweg bis 5 km.
Liefern und Einbau von Fremdmaterial Schottergemisch 0/45 mm.
Horizontale Grabenlänge bis 10,00 .
Sohltiefe Anschlußkanal (Steinzeug, teilweise inlinersaniert)
2,80 bis 3,80 m
Rohrleitung Kunststoffrohre, wandverstärkt, SLW 60,
Werkstoff PP oder PE, vollwandig, nicht mineralverstärkt,
SN 8 nach ISO 9969,
DN 150, mit sämtlichen Formstücken herstellen.
Anschluss an Hauptleitung oder Schacht herstellen.
Eine Aufmaßskizze ist nachzuweisen.
Material liefern und einbauen.
Menge: 5,000 St

**02.02.0013 Aufsatz für Strassenablauf aufsetzen 500 x 500 (engmaschig)**
Aufsatz für Straßenablauf nach DIN EN 124/1229 aufsetzen,
Klasse D 400,
Ausführung nach DIN 19 571 ( für Fußgängerbereiche )
Z.B.  Aco Multitop oder Meier Guss Budatop
Größe: 500 x 500 mm.
Dämpfende Einlage.
mit vorgeformten Bauzeitentwässerungen,
Rost und Rahmen aus Gusseisen,
Verzinkter Eimer nach DIN 4052, Form A 4.
Aufsatz zunächst provisorisch auflegen und
entsprechend Bauablauf Zug um Zug bis auf planmäßige
Höhe setzen.
Fuge zwischen Fertigteilen mit Mörtel MG III
nach DIN 1053 füllen. Füllung glattstreichen.
Material liefern und einbauen.

____________________________________
Hersteller (Fabrikat/Typ)
Menge: 9,000 St

**02.02.0014 Hoftopf 30/30 cm inkl. Abdeckung Gusseisen**
BIRCO Filcoten® Punkteinlauf 30/30,
aus hochschlagzähem, mineralisch bewehrten, frost- und tausalzbeständigem Filcoten-Spezialbeton, baubiologisch unbedenklich, da harz-, lösemittel- und schwermetallfrei (Prüfsiegel IBR Rosenheim), oder gleichwertig

Länge 300 mm
Breite oben 300mm, Breite am Boden 194mm,
Bauhöhe 450 mm
mit Geruchsverschluss und Schlammeimer
mit einbetonierter KG-Muffe für Rohranschluss DN 100
mit Zargenrahmen aus Guss
mit einliegendem Guss-Rost, SW 18mm, Klasse B125
liefern und gemäß der Einbauanleitung des Lieferanten verlegen
auf mind. 20 cm hohen Fundamentstreifen aus Beton C 25/30
inklusive erforderliche Erdarbeiten ausführen

Bezugsquelle:
BIRCO GmbH
Herrenpfädel 142, 76532 Baden-Baden
Tel. 07221 - 5003-0; Fax 07221 - 5003-1149; www.birco.de
oder gleichwertig
Menge: 1,000 St

**02.02.0015 Entwässerungsrinne einbauen**
BIRCO Filcoten® tec- Nennweite 100 Entwässerungsrinne mit 0.5 % Innengefälle, Belastungsklasse C 250 gemäß DIN EN 1433, oder gleichwertig,

aus hochschlagzähem, mineralisch bewehrten, UV-, frost- und tausalzbeständigem Filcoten®-Spezialbeton, baubiologisch unbedenklich, da Harz-, Lösemittel- und Schwermetall-frei, (Prüfsiegel IBR Rosenheim), Brandklasse A1 (nicht brennbar), formstabil

Rinnenkörper ohne Querstege im Rinnenquerschnitt
mit integrierter zweiseitiger Aufschwemmsicherung
 mit Verschiebesicherung der Abdeckung
Länge: 1000 mm
Breite oben/am Boden: 130/123 mm

verzinkte Zarge, mit Sicherheitsfalz
[ ] BIRCO Filcoten® tec NW 100 Rinne Nr. 1
Bauhöhe an Nut 135 / an Feder 140 mm
[ ] BIRCO Filcoten® tec NW 100 Rinne Nr. 2
Bauhöhe an Nut 140 / an Feder 145 mm
[ ] BIRCO Filcoten® tec NW 100 Rinne Nr. 3
Bauhöhe an Nut 145 / an Feder 150 mm
[ ] BIRCO Filcoten® tec NW 100 Rinne Nr. 4
Bauhöhe an Nut 150 / an Feder 155 mm
[ ] BIRCO Filcoten® tec NW 100 Rinne Nr. 5
Bauhöhe an Nut 155 / an Feder 160 mm
[ ] BIRCO Filcoten® tec NW 100 Rinne Nr. 6
Bauhöhe an Nut 160 / an Feder 165 mm
[ ] BIRCO Filcoten® tec NW 100 Rinne Nr. 7
Bauhöhe an Nut 165 / an Feder 170 mm
[ ] BIRCO Filcoten® tec NW 100 Rinne Nr. 8
Bauhöhe an Nut 170 / an Feder 175 mm
[ ] BIRCO Filcoten® tec NW 100 Rinne Nr. 9
Bauhöhe an Nut 175 / an Feder 180 mm
[ ] BIRCO Filcoten® tec NW 100 Rinne Nr. 10
Bauhöhe an Nut 180 / an Feder 185 mm
Verfugung mit SF-Connect

einschließlich der erforderlichen Anfangs- bzw.Endscheiben liefern und gemäß der Einbauanleitung des Herstellers einbauen auf mind. 20 cm hohen Fundamentstreifen aus Beton C 25/30
Sämtliche Erdarbeiten zum versetzen der Rinne ausführen.

Hersteller: BIRCO GmbH
Herrenpfädel 142, 76532 Baden-Baden
Tel. 07221 - 5003-0; Fax 07221 - 5003-1149
www.birco.de
oder gleichwertig
Menge: 5,000 m

**02.02.0016 Entwässerungsrinne anschließen**
Entwässerungsrinne bis DN 150 an best. Rohrleitung aus Kunststoff bis DN 150 anschließen. Wandverstärktes (nicht mineralverstärkt) Kunststoffrohr, Ringsteifigkeit SN 8 nach ISO 9969.
Bsstehende Anschluß-Rohrleitung freilegen, Rinne anschließen mit
sämtlichen Nebenarbeiten. Anschlußlänge max. 1 m evtl.
Übergangs- oder Paßstücke sind in die Pos. einzurechnen.
Menge: 1,000 St

**02.02.0017 Sinkkasten einbauen**
Sinkkasten für Anschluss einer Kastenrinne, mit tiefliegendem Rohranschluss bis DN 150, liefern, einbauen und anschließen an Kunststoffleitung bis DN 150.
Sinkkasten mit Gusseisenabdeckung wie Kastenrinne.

BIRCO Filcoten® tec - Nennweite 100 Liniensinkkasten, Belastungsklasse C 250 gemäß DIN EN 1433, oder gleichwertig

aus hochschlagzähem, mineralisch bewehrten, UV-, frost- und tausalzbeständigem Filcoten®-Spezialbeton, baubiologisch unbedenklich, da Harz-, Lösemittel- und Schwermetall-frei, (Prüfsiegel IBR Rosenheim), Brandklasse A1 (nicht brennbar), formstabil

+ 1- oder 2-seitiger Rinnenanschluss
+ Schlammeimer aus Kunststoff
+ Geruchsverschluss aus Kunststoff
+ Länge oben/am Boden: 500/392 mm
+ Breite: 130 mm
+ einbetonierte KG-Muffe für Rohranschluss DN 100
+ Verschiebesicherung der Abdeckung

verzinkte Zarge, mit Sicherheitsfalz
[ ] BIRCO Filcoten® tec NW 100 Liniensinkkasten
Bauhöhe 500 mm

[ ] Verfugung mit SF-Connect

einschließlich der erforderlichen Anfangs- bzw.Endscheiben liefern und gemäß der Einbauanleitung des Herstellers einbauen auf mind. 20 cm hohen Fundamentstreifen aus Beton C 25/30
Sämtliche Erdarbeiten zum versetzen der Rinne ausführen.
Hersteller: BIRCO GmbH
Herrenpfädel 142, 76532 Baden-Baden
Tel. 07221 - 5003-0; Fax 07221 - 5003-1149
www.birco.de
oder gleichwertig
Menge: 1,000 St

**02.02.0018 Rohrleitg. aus wandverst. Kunststoff, DN 150**
Anschlussleitung zum Schacht bzw. zur Sammelrohrleitung
nach statischen und konstruktiven Erfordernissen herstellen.
Anschluss an Schacht bzw. Sammelrohrleitung sowie
Formstücke werden gesondert berechnet.
Rohr bis DN 150.
Wandverstärktes (nicht mineralverstärkt) Kunststoffrohr, Ringsteifigkeit SN 8 nach ISO 9969.
Rohrverbindung mit Steckmuffe, Dichtung mit Dichtring
aus Elastomeren.
Das Ablängen der Rohre auf Passmaß ist einzurechnen.
Herstellung des Auflagers und Verfüllen der Leitungszone
nach DIN EN 1610 werden gesondert vergütet.
Rohre nach den Verlegerichtlinien des Herstellers
verlegen.
Verlegetiefe (bis Fließsohle) über 1.25 bis 5 m,
Straßenverkehrslast = SLW 60.
Material liefern und einbauen.

____________________________________
Hersteller (Fabrikat/Typ)
Menge: 50,000 m

**02.02.0019 Auflager und Leitungszone**
Geeignetes Material für die Herstellung des Auflagers
und das Verfüllen der Leitungszone nach DIN EN 1610
und gemäß Rohrherstellerangaben
liefern, einbauen und verdichten.
Anstehender Boden ist nur nach Zustimmung der
Bauleitung zu verwenden.
Fremdmaterial ist durch Lieferscheine nachzuweisen.
Ein Gütenachweis ist erforderlich.
Rohrart und Durchmesser: Kunststoff DN 100 - 200 einschl.
Abrechnung nach Leitungslänge und Materialnachweis.
Abrechnungsvolumen der Leitungszone
siehe Tabelle im Leistungsverzeichnis.
Menge: 50,000 m3

**02.02.0020 Formstück einbauen, DN bis 150**
Formstück für Rohrleitung liefern und einbauen.
Vergütet wird der Mehraufwand für das Material und
den Einbau des Formstückes gegenüber der durchgemessenen Rohrleitung.
Formstück: Abzweig-, Reduzierstücke,
Übergangsstücke zu versch. Materialien.
Material: Kunststoffrohre, wandverstärkt, SLW 60,
Werkstoff Kunststoff, vollwandig, wandverstärkt, SN 8
nach ISO 9969.
Nennweite DN 100 - 150 mm einschließlich.

____________________________________
Hersteller (Fabrikat/Typ)
Menge: 6,000 St

**02.02.0021 Formstück einbauen, DN bis 150**
Formstück für Rohrleitung liefern und einbauen.
Vergütet wird der Mehraufwand für das Material und
den Einbau des Formstückes gegenüber der durchgemessenen Rohrleitung.
Formstück: Bögen, versch. Krümmungen, Überschiebmuffen
Material: Kunststoffrohre, wandverstärkt, SLW 60,
Werkstoff Kunststoff, vollwandig, wandverstärkt, SN 8
nach ISO 9969.
Nennweite DN 100 - 150 mm einschließlich.

____________________________________
Hersteller (Fabrikat/Typ)
Menge: 5,000 St

**02.02.0022 VPC Kupplung, DN 150**
Funke VPC-Rohrkupplung 150, Spannbereich 160 bis 192 mm, oder gleichwertig (www.funkegruppe.de),
mit DIBt-Zulassung Nr.: Z-42.5-450, zur variablen, stufenlosen Verbindung von Abwasserrohren der gleichen Nennweite mit Außendurchmesser von 160 bis 192 mm, aus unterschiedlichen bzw. gleichen Werkstoffen mit vollwandiger, geschäumter, gerippter, gekammerter oder gewellter Wandung in beliebiger Kombination, bestehend aus: Funke VPC-Rohrkupplung 150 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 5,000 St

**02.02.0023 VPC Kupplung, DN 200**
Funke VPC-Rohrkupplung 200 K, Spannbereich 183 bis 226 mm, oder gleichwertig (www.funkegruppe.de),
mit DIBt-Zulassung Nr.: Z-42.5-450, zur variablen, stufenlosen Verbindung von Abwasserrohren der gleichen Nennweite mit Außendurchmesser von 183 bis 226 mm, aus unterschiedlichen bzw. gleichen Werkstoffen mit vollwandiger, geschäumter, gerippter, gekammerter oder gewellter Wandung in beliebiger Kombination, bestehend aus: Funke VPC-Rohrkupplung 200 K mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 2,000 St

**02.02.0024 VPC Kupplung, DN 250**
Funke VPC-Rohrkupplung 250 inklusive Exzenterring, Spannbereich 250 bzw. 270 bis 324 mm, oder gleichwertig (www.funkegruppe.de), mit DIBt-Zulassung Nr.: Z-42.5-450, zur variablen, stufenlosen Verbindung von Abwasserrohren der gleichen Nennweite mit Außendurchmesser von 250 bzw. 270 bis 324 mm, aus unterschiedlichen bzw. gleichen Werkstoffen mit vollwandiger, geschäumter, gerippter, gekammerter oder gewellter Wandung in beliebiger Kombination, bestehend aus: Exzenterring, Funke VPC-Rohrkupplung 250 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 2,000 St

**02.02.0025 Kanal TV-Abnahme, Kunststoffrohre**
Die Kanalleitungen sind nach Fertigstellung durch
eine Kamerabefahrung zu prüfen.
Rohrart: Kunststoff DN100 - DN200
Aufzeichnung digital,
mit genauer Einmessung der Seitenzuläufe und Haltungslängen.
Eventuelle Schadstellen sind durch Einzelfotos darzustellen.
Ein schriftliches Protokoll ist zu erstellen.
Die Daten sind digital in Format ISYBAU zu speichern.
Schriftl. Protokoll und digitale Daten sind dem Auftraggeber abzuliefern.
Menge: 50,000 m

**02.02.0026 Deformationsmessung**
Nach der Sanierung oder Neuverlegung von biegeweichen Rohren ist die Verformung nach den zulässigen Bestimmungen der EN-DIN 1610, ATV-DVWK-A 127, DWA-A 139 und GW 320/II über die gesamte Haltungslänge mit einem mechanischen Abtastsystem wie z.B. das OPTIMESS Deformations- und Kalibermessgerät DKM, nachzuweisen.
Unmittelbar vor der Prüfung muss die untersuchende Haltung oder Strecke gereinigt werden.
Die Änderung des vertikalen Durchmessers von biegeweichen Rohren (Kurzzeitverformung) darf den maximalen Wert von 4% und 6 % Langzeitverformung nicht überschreiten.
Die Messungen müssen kontinuierlich über den Weg in einem Messabstand < 5 cm erfolgen.
Die Genauigkeit der Deformationsmessung muss < 1 mm betragen.
Ein aktuelles Kalibrierzertifikat, das die Messgenauigkeit des Gerätes bestätigt und nicht älter als 12 Monate sein darf, ist vorzulegen.
Das Ergebnis der Prüfung ist in einem Protokoll zu dokumentieren. In der Dokumentation sind der Innendurchmesser, die zulässigen Grenzwerte, der vertikale und horizontale Verformungsverlauf grafisch darzustellen.
Die arithmetischen Werte sind in Tabellenform aufzuführen.
Die Messprotokolle gehen ins Eigentum des Auftraggebers über.
Die Nebenleistungen zum Messvorgang sind einzurechnen.
( Spülen, TV-Wagen, etc.)
Menge: 50,000 m

#### 02.03 Tragschichten

**02.03.0001 Vorhandenes Planum profilieren**
Vorhandenes Planum erneut profilieren und verdichten.
Boden, soweit möglich, innerhalb der Baustelle ausgleichen.
Lieferung von Schotter bzw. Beseitigung überschüssigen
Schotter wird gesondert vergütet.
Max. Abweichung von der Sollhöhe +2/-2 cm.
Für Arbeiten auf vorhandenen Aufschüttungen.
Menge: 50,000 m2

**02.03.0002 Planum herstellen u. Boden verdichten**
Planum herstellen,
Max. Abweichung von der Sollhöhe +3 / -3 cm.
Boden verdichten. ( EV2 mind. 45 MN/m² )
Untergrund in Auftragsbereichen (Dammauflager) und
Einschnitten.
Menge: 2711,000 m2

**02.03.0003 Frostschutzschicht herstellen Fahrbahn**
Baustoffgemisch STS/FSS für Straßen der Belastungsklassen Bk100 bis Bk1,0
liefern, einbauen und verdichten.
Toleranz für Sollhöhe +2/-2 cm.
Verformungsmodul EV2 auf der Oberfläche min. 120 MN/m2.
Material = Gebrochene Mineralstoffe und Natursand.
Körnung 0/45
Feinanteil Kategorie UF3, im eingebauten Zustand
max. 5,0 v.H. Feinanteile
Dicke nach Regelquerschnitt.
Abgerechnet wird nach Auftragsprofilen.
Der Mehraufwand unter Bordsteine ist einzurechnen.
Menge: 1459,360 m3

**02.03.0004 Frostschutzschicht herstellen Gehweg**
Baustoffgemisch STS/FSS für Straßen der Belastungsklasse Bk0,3
liefern, einbauen und verdichten.
Toleranz für Sollhöhe +2/-2 cm.
Verformungsmodul EV2 auf der Oberfläche min. 100 MN/m2.
Material = Gebrochene Mineralstoffe und Natursand.
Körnung 0/45
Feinanteil Kategorie UF3, im eingebauten Zustand
max. 5,0 v.H. Feinanteile
Dicke nach Regelquerschnitt.
Abgerechnet wird nach Auftragsprofilen.
Der Mehraufwand unter Bordsteine ist einzurechnen.
Einbau in Geh- und Radwegen und sonstigen Nebenflächen.
Menge: 52,500 m3

**02.03.0005 Frostschutzschicht herstellen Fahrbahn**
Baustoffgemisch STS/FSS für Straßen der Belastungsklassen Bk100 bis Bk1,0
liefern, einbauen und verdichten.
Toleranz für Sollhöhe +2/-2 cm.
Verformungsmodul EV2 auf der Oberfläche min. 120 MN/m2.
Material = Gebrochene Mineralstoffe und Natursand.
Körnung 0/45
Feinanteil Kategorie UF3, im eingebauten Zustand
max. 5,0 v.H. Feinanteile
Menge: 50,000 t

**02.03.0006 Frostschutzschicht herstellen Gehweg**
Baustoffgemisch STS/FSS für Straßen der Belastungsklasse Bk0,3
liefern, einbauen und verdichten.
Toleranz für Sollhöhe +2/-2 cm.
Verformungsmodul EV2 auf der Oberfläche min. 100 MN/m2.
Material = Gebrochene Mineralstoffe und Natursand.
Körnung 0/45
Feinanteil Kategorie UF3, im eingebauten Zustand
max. 5,0 v.H. Feinanteile
Menge: 50,000 t

**02.03.0007 Asphalttragschicht herstellen, 288 kg/m²**
Einbau nach DIN 18317, in Fahrbahnen, in einer Lage
Einbaugewicht 288 kg/m2.
Mischgutart AC 32 T N,
Bindemittel nach DIN EN 12591, Bitumensorte: 50/70.
Material liefern und einbauen
Menge: 2506,000 m2

**02.03.0008 Asphalttragschicht herstellen, 192 kg/m²**
Einbau nach DIN 18317, in Parkplätze oder Gehwege, in einer Lage.
Zwischen Randsteine, gegen Mauern in Breiten von 2,00 bis 3,00 m.
Einbaugewicht 192 kg/m2.
Mischgutart AC 32 T N,
Bindemittel nach DIN EN 12591, Bitumensorte: 50/70.
Material liefern und einbauen
Menge: 105,000 m2

**02.03.0009 Asphalttragschicht f.Wege herstellen**
Asphalttragschicht nach DIN 18317, für Rad-, Gehwege und sonstige Wege
in Schadenstellen zur Profilregulierung und zum Angleichen
bei Anschlüssen und Übergängen herstellen.
Mischgutart AC 16 T N.
Bindemittel nach DIN EN 12591, Bitumensorte: 70/100.
Material liefern, sowie Handeinbau, in Zwickeln,
Streifen und sonstige Kleinflächen ist einzurechnen.
Menge: 10,000 t

**02.03.0010 Drainbeton einbauen**
Drainbetontragschicht gemäß dem Merkblatt für wasserdurchlässige Befestigungen von Verkehrsflächen liefern und herstellen.
natürliche Gesteinskörnung, C12/15 Belastungsklasse RStO 12/24 1,8
Die Vorgaben des Merkblattes sind zwingend einzuhalten. Der Wasserdurchlässigkeitswert von kf >= 5,4 x 10^-5 m/s gemäß dem Merkblatt für wasserdurchlässige Befestigungen von Verkehrsflächen ist nachzuweisen.
Das Material ist auf der v. g. Frostschutzschicht in einer Dicke von 20 cm mittels Fertiger und falls notwendig auch von Hand einzubauen und zu verdichten. Die Materialmenge ist durch amtlich anerkannte Wiegekarten nachzuweisen, die auf der Baustelle von der Bauleitung unterschrieben werden. Die Tragschicht muss nach DIN 18316 eine Ebenheit von <= 1,5 cm unter der 4 m-Meßlatte aufweisen.
Menge: 115,000 m2

#### 02.04 Bituminöse Decken

**02.04.0001 Straßenbefestigung aufreißen**
Bit. Trag- und Deckschichten in vorhandener Stärke aufreißen.
Fläche = Fahrbahn und Nebenflächen.
Befestigung = Asphalt, mit Asphaltdecke.
Aufreißtiefe über 7 bis 16 cm.
Zulagen entlang Rändern, Schächten und Zwickeln sind einzurechnen
Abgerechnet wird nach Aufmaß.
Menge: 355,000 m2

**02.04.0002 Bit. Straßenbefestigung fräsen**
Bit. Trag- und Deckschichten in vorhandener Stärke auffräsen.
Frästiefe 7 bis 16 cm,
Fräsmaterial teilweise sofort aufnehmen und abfahren oder liegen lassen und abwalzen und später abfahren. Aufnehmen und abfahren wird gesondert vergütet.
Zulagen entlang Rändern, Schächten und Zwickeln sind einzurechnen
Abgerechnet wird nach Aufmaß.
Menge: 355,000 m2

**02.04.0003 Straßenbefestig., gefräst, aufnehmen**
Gefräste Straßenbefestigung aufnehmen.
Fläche = Fahrbahn und Nebenflächen.
Material laden, auf Lagerfläche des AG transportieren,
abladen
Fläche des AG:  Entfernung: 5,0 km
Abgerechnet wird nach Abtragsprofilen.
Menge: 49,700 m3

**02.04.0004 Straßenbefestig., aufger., aufnehmen**
Aufgerissene Straßenbefestigung aufnehmen.
Fläche = Fahrbahn und Nebenflächen.
Material laden, auf Lagerfläche des AG transportieren,
abladen
Fläche des AG: Entfernung: 5,0 km
Abgerechnet wird nach Abtragsprofilen.
Menge: 49,700 m3

**02.04.0005 Bituminöse Befestigung trennen**
Anfallendes Material in Eigentum des AN übernehmen und
von der Baustelle entfernen.
Deckschicht und bituminöse Unterlage senkrecht
abkanten.
Dicke der bituminösen Befestigung über 8 bis 15 cm.
Menge: 50,000 m

**02.04.0006 Zulage für mehrfachen Transport**
Zulage für mehrmaliges Anfahren der Baustelle
mit der Fräsmaschine (Anfahrtspauschale).
Menge: 1,000 St

**02.04.0007 Asphaltdeckschicht fräsen**
Asphaltdeckschicht fräsen und Material aufnehmen.
Gefräste Fläche reinigen.
Fläche = Fahrbahn.
Deckschicht = Asphaltbeton,
Frästiefe über 2,5 bis 4 cm.
Breite der Fläche bis 100 cm.
Handarbeit entlang Rändern, Schächten und Zwickeln ist einzurechnen.
Material in Eigentum des AN übernehmen und von der
Baustelle entfernen und einer Wiederverwertung
zuführen.
Menge: 50,000 m2

**02.04.0008 Asphaltfläche mit Wasserhochdruck reinigen**
Asphaltoberflächen mit Wasserhochdruck vor dem Ansprühen
des Haftklebers reinigen.
Sprühwasser und aufgenommener Schmutz absaugen.
Menge: 2611,000 m2

**02.04.0009 Bitumenh. Bindemittel aufsprühen**
Bituminöses Bindemittel aufsprühen auf zusammenhängenden Teilflächen.
Unterlage vorher reinigen.
Kehrgut in Eigentum des AN übernehmen und von der
Baustelle entfernen.
Bindemittel: C60BP1-S  (PmOB Art C 60BP1-S)
Bindemittelmenge 0,3 kg/m2 liefern.
Menge: 2611,000 m2

**02.04.0010 Asphaltbeton AC 8 D S, 100 kg/m²**
Asphaltdeckschicht aus Asphaltbeton für Asphaltdeckschichten AC 8 D S herstellen, in Straße einbauen
in Fahrbahnen für Belastungsklassen Bk1,8 bis Bk1,0.
Einbaugewicht 100 kg/m2.
Bindemittelsorte 50/70 nach DIN EN 12591,
Menge: 2506,000 m2

**02.04.0011 Asphaltbeton AC 8 D S**
in Fahrbahnen, Wegen und Nebenflächen.
Für Angleichungen und Übergänge
Mischgut  AC 8 D S,
Bindemittelsorte 50/70 nach DIN EN 12591,
Material liefern, sowie Handeinbau in Zwickeln, Streifen und sonstigen Nebenflächen ist einzurechnen.
Menge: 5,000 t

**02.04.0012 Asphaltbeton AC 5 D L, 100 kg/m²**
Asphaltdeckschicht aus Asphaltbeton für Asphaltdeckschichten AC 5 D L herstellen.
in Fahrbahnen für Belastungsklasse BK0,3.
Einbaugewicht 100 kg/m²,
Bindemittelsorte 70/100 nach DIN EN 12591
Menge: 105,000 m2

**02.04.0013 Asphaltbeton AC 5 D L,**
in Fahrbahnen, Wegen und Nebenflächen.
Asphaltmischgut AC 5 D L,
Bindemittelsorte 70/100 nach DIN EN 12591,
Material liefern, sowie Handeinbau in Zwickeln,
Streifen und sonstigen Nebenflächen ist einzurechnen.
Menge: 10,000 t

**02.04.0014 Abstreumaterial aufbringen**
Abstreumaterial gleichmäßig auf die noch warme
Oberfläche der Deckschicht aufbringen und einwalzen.
Nicht gebundenes Material in Eigentum des AN übernehmen
und von der Baustelle entfernen.
Material 1/3 mm,
aus Gestein wie Edelsplitt in Deckschicht.
Aufstreumenge 1,5 kg/m2.
Fläche maschinell abstreuen und einiwalzen.
Menge: 2611,000 m2

**02.04.0015 Anschlüsse m. Dichtungsband herst.**
Anschlüsse an bestehende Decke oder Bauteil in der
Dicke der Asphaltdeckschicht mit schmelzbarem Bitumen-
Dichtungsband herstellen.
Vor dem Einbau der Deckschicht vorhandene Wandung
säubern, soweit erforderlich trocknen und mit
Voranstrich versehen.
Nach dem Trocknen des Voranstriches, Dichtungsband an
der zu verklebenden Seite leicht anschmelzen und an die
Wandung gleichmäßig anpressen.
Die Herstellerangaben werden eingehalten.
Anschluss längs und quer.
Dicke der Deckschicht 4,0 cm.
Breite des Dichtungsbandes 10 mm. Material liefern.
Menge: 50,000 m

**02.04.0016 Fuge schneiden und vergießen**
Anschlüsse auf bestehender Decke oder Bauteil sowie entlang Bordsteinen Fugen schneiden und mit Heißasphalt flüssig vergießen. Fuge mit Wasser ausspülen, mittels Heißluftlanze reinigen und trocknen. Voranstrich ist einzurechnen.
Anschluss längs und quer.
Fugenmasse nach TL / TP Fug-StB 15 (Fugenmassen N 2 -normal)
Breite 10 mm, Tiefe 40 mm.
Menge: 600,000 m

#### 02.05 Pflaster - Platten - Borde - Rinnen

**02.05.0001 Pflasterdecke aufnehmen, Betonpflaster**
Pflasterdecke aufbrechen und aufnehmen.
Aufbruch der Tragschicht einschl. Bettung wird
gesondert vergütet.
Art = Beton- und Verbundsteinpflaster, ca. 8 cm dick,
Bettung aus Sand oder Splitt.
Wiederverwendbare Steine innerhalb der Baustelle
fördern, säubern und sortiert lagern.
Nicht wiederverwendbare Steine und übriges Aufbruchgut
in Eigentum des AN übernehmen, von der Baustelle
entfernen und einer Wiederverwertung zuführen.
Menge: 50,000 m2

**02.05.0002 Betonsteinpflaster herstellen, Bauseitig gelagert**
Pflasterdecke aus Betonpflastersteinen des AG herstellen.
Ausführung in Gehwegbereichen und Nebenflächen.
Einzelflächen über 2 bis 10 m2.
Steinformat verschiedene.
Steine im Baustellenbereich gelagert, verlegen.
Steine entsprechend dem beschriebenen bzw. von der Bauleitung
vorgegebenem Verlegemuster auf einer Bettung aus
Edelbrechsand-Splitt-Gemisch der Körnung 0-4 mm in 40 mm Dicke zu
verlegen, Fugen vollständig mit Edelbrechsand der Körnung 0-2 mm füllen und abrütteln.
Ein Prüfzeugnis des Lieferanten kann verlangt werden.
Fugenmaterial = Brechsand-Splitt-Gemisch 0/5.
Steine lagern innerhalb der Baustelle.
Menge: 20,000 m2

**02.05.0003 Betonsteinpflaster herstellen, Rechteck 10/20/8 cm**
Liefern und Verlegen von Betonpflastersteinen mit garantierter Frost- und Tausalzbeständigkeit von 10 Jahren, erhöhtem Abrieb- und Witterungswiderstand, sowie einer Mindestvorsatzdicke von 8 mm,
ansonsten Güteeigenschaften nach DIN EN 1338:

Max. Differenz in der Diagonalen, wenn L > 300 mm Klasse: K
Witterungswiderstand Klasse: D, jedoch Masseverlust ≤ 0,15 kg/m2
Abriebwiderstand Klasse: I, jedoch Abriebwiderstand ≤ 15 cm3/50 cm2 bei Hartgesteinsoberflächen.
Gleit / Rutschwiderstand: SRT ≥ 55.

Steine entsprechend dem beschriebenen Verlegemuster auf einer Bettung aus Edelbrechsand-Splitt Gemisch der Körnung 0-4 mm in 30-50 mm Dicke verlegen, Fugen mit Edelbrechsand-Splitt Gemisch der Körnung 0-4 mm vollständig verfüllen und abrütteln. Nach dem Abrütteln erneutes verfüllen der Fugen.
Die DIN 18318, die ZTVPflaster-StB 06, die Broschüre „Dauerhafte Verkehrsflächen mit Betonpflastersteinen“ des Betonverbands SLG und die Einbauempfehlungen des Herstellers sind zu beachten.
Pflastersteine mit ebener Oberfläche und geraden, gefasten Kanten.

Pflastermaß: 100/200/120 mm mit Fase
Verlegung im Läuferverband.
Farbe: Betongrau
z . B . Fa. Kronimus. o. glw.

Hersteller/ Typ ' . ................................................... '

vom Bieter einzutragen.
Menge: 115,000 m2

**02.05.0004 Pflastersteine zuarbeiten**
Zulage für Schneiden von Pflastersteinen mit
Nassschneidegerät für Anpassungen zu Rändern, Schrägen
und Rundungen.
Steinstärke bis 10 cm.
Menge: 50,000 m

**02.05.0005 Pflasterreihe aufnehmen Granit 9/11cm**
Pflasterreihe entlang der Fahrbahn/Gehweg aufbrechen und
aufnehmen.
Granit-Kleinpflaster 9/11, ca. 10 cm stark,
Pflaster in Mörtel versetzt und ausgeschlemmt.
Betonunterbau ca. 15 cm stark.
Pflastersteine und Bettungsmaterial aufbrechen,
aufnehmen und in Eigentum des AN übernehmen,
von der Baustelle entfernen und einer
Wiederverwertung zuführen.
Menge: 10,000 m

**02.05.0006 Pflasterstreifen herstellen, Granit 9/11cm**
Pflasterstreifen herstellen, einschließlich der Aussparungen
für bzw. der Anpassungen an Straßenabläufe.
Streifen als Randeinfassung, versetzen auch in Bögen.
Pflastersteine nach DIN EN 1342 liefern.
Steine aus Granit, Farbe: grau,
Format:9/11 cm, ca.10 cm stark,
Breite des Pflasterstreifens 1 Reihe.
Bettung 'Unterbeton C 20/25 einschl. Zementmörtel 3 cm dick,
Gesamtdicke in verdichtetem Zustand mind. 20 cm herstellen.'
Fugen mit Zementmörtel MG III vergießen.
Rückenstütze aus Beton C 20/25, 10/15 cm herstellen.
Menge: 10,000 m

**02.05.0007 Granitpflastersteine schneiden**
Zulage zum Granitpflasterstreifen,
Trennen auf Passmaß und Gehrungsschnitt bei Eckausbildung.
Menge: 2,000 St

**02.05.0008 Bordsteine aufnehmen, Beton**
Bordsteine aus Beton, ca. 15/25 und 15/30 cm,
als Hochbord/Rundbord in Beton oder Mörtel versetzt.
Unterbeton, ca. 15 cm dick, und Rückenstütze
aufbrechen.
Sämtliche Steine und übriges Aufbruchgut in Eigentum
des AN übernehmen, von der Baustelle entfernen und
einer Wiederverwertung zuführen.
Zulage zum Erdaushub.
Menge: 20,000 m

**02.05.0009 Bordsteine aufnehmen, Granit**
Bordsteine aus Granit, ca. 15/25 und 15/30 cm,
als Hochbord/Rundbord in Beton oder Mörtel versetzt.
Unterbeton, ca. 15 cm dick, und Rückenstütze
aufbrechen.
Sämtliche Steine und übriges Aufbruchgut in Eigentum
des AN übernehmen, von der Baustelle entfernen und
einer Wiederverwertung zuführen.
Zulage zum Erdaushub.
Menge: 20,000 m

**02.05.0010 Bordsteine aus Naturstein B7 setzen**
Bordsteine aus Naturstein mit gleichmäßiger Färbung setzen.
Bordsteine nach DIN 482 und DIN EN 1343 liefern.
Bordsteinform B 7 mit Fase, 12 cm stark, ca. 25 cm hoch, aus hellgrauem Granit.
Bordsteine an der Vorder- und Rückseite gesägt und gestockt, Trittfläche eben gestockt, nur gesägte Flächen ohne zusätzliche mechanische Bearbeitung werden nicht zugelassen.
Zulässige Abweichungen in der Breite +/- 3 mm,
H 2, mit 2 Schnurkanten, Widerstandsfähigkeit F 1,
Naturstein ohne Fuge verlegen. Rückenstütze aus Beton C 20/25 DIN EN 206-1 herstellen, bis 12 cm unter OF Bordstein,
15 cm breit
Unterbeton C 20/25 DIN EN 206-1, 15 cm stark, herstellen.
Menge: 690,000 m

**02.05.0011 Bordsteine aus Naturstein B6 Radiensteine setzen**
Bordsteine aus Naturstein mit gleichmäßiger Färbung setzen.
Bordsteine nach DIN 482 und DIN EN 1343 liefern.
Bordsteinform B 6 ohne Fase, Radiensteine (R=6-12m), 14 cm stark, ca. 25 cm hoch, aus hellgrauem Granit.
Bordsteine an der Vorder- und Rückseite gesägt und gestockt, Trittfläche eben gestockt, nur gesägte Flächen ohne zusätzliche mechanische Bearbeitung werden nicht zugelassen.
Zulässige Abweichungen in der Breite +/- 3 mm,
H 2, mit 2 Schnurkanten, Widerstandsfähigkeit F 1,
Naturstein ohne Fuge verlegen. Rückenstütze aus Beton C 20/25 DIN EN 206-1 herstellen, bis 12 cm unter OF Bordstein,
15 cm breit
Unterbeton C 20/25 DIN EN 206-1, 15 cm stark, herstellen.
Menge: 140,000 m

**02.05.0012 Bordsteine anfasen, aus Naturstein**
Vordere, obere Kante des Granitbordsteines anfasen.
Fase 2.5 cm
Fase für alle ausgeschriebenen Steine,
auch Übergang, alle Radien u.s.w.
Menge: 100,000 m

**02.05.0013 Bordsteine aus Naturstein A5 setzen**
Bordsteine aus Naturstein mit gleichmäßiger Färbung setzen.
Bordsteine nach DIN 482 und DIN EN 1343 liefern.
Bordsteinform A 5, mit Anlauf, 15 cm stark, ca. 30 cm hoch, aus hellgrauem Granit.
Bordsteine an der Vorder- und Rückseite gesägt und gestockt, Trittfläche eben gestockt, nur gesägte Flächen ohne zusätzliche mechanische Bearbeitung werden nicht zugelassen.
Zulässige Abweichungen in der Breite +/- 3 mm,
H 2, mit 2 Schnurkanten, Widerstandsfähigkeit F 1,
Naturstein ohne Fuge verlegen. Rückenstütze aus Beton C 20/25 DIN EN 206-1 herstellen, bis 12 cm unter OF Bordstein,
15 cm breit
Unterbeton C 20/25 DIN EN 206-1, 15 cm stark, herstellen.
Menge: 5,000 m

**02.05.0014 Bordsteine aus Beton setzen, Rabattsteine T 8 x 20 cm**
*** Grundposition ZZ 1.0
Bordsteine aus Beton, DIN EN 1340 T 8 x 20 (80/200 mm) liefern und einbauen.
Fugenausbildung: stumpf gestoßen.
Rückenstütze aus Beton C 20/25 bis 10 cm unter OF
Bordstein, 8 cm breit, herstellen.
Unterbeton C 20/25, 20 cm stark, herstellen.
Menge: 30,000 m

**02.05.0015 Rabattsteine aus Naturstein setzen**
*** Wahlposition ZZ 1.1
Rabattsteine aus Naturstein, DIN EN 1343 T 8 x 25
(80/250 mm) liefern und einbauen.
Rabattstein, 8 cm stark, ca. 25 cm hoch, aus hellgrauem Granit.
Rabattsteine an der Vorder- und Rückseite gesägt und gestockt, Trittfläche eben gestockt, nur gesägte Flächen ohne zusätzliche mechanische Bearbeitung werden nicht zugelassen.
Zulässige Abweichungen in der Breite +/- 3 mm,
H 2, mit 2 Schnurkanten, Wiederstandsfähigkeit F 1,
Naturstein ohne Fuge verlegen. Rückenstütze aus Beton C 20/25 DIN EN 206-1 herstellen, bis 10 cm unter OF Bordstein,
15 cm breit
Unterbeton C 20/25 DIN EN 206-1, 15 cm stark, herstellen.
Menge: 30,000 m

**02.05.0016 Bordsteine aus Beton setzen, Rabattsteine T 8 x 40 cm**
Bordsteine aus Beton, DIN EN 1340 T 8 x 40 (80/400 mm) liefern und einbauen.
Fugenausbildung: stumpf gestoßen.
Rückenstütze aus Beton C 20/25 bis 10 cm unter OF
Bordstein, 8 cm breit, herstellen.
Unterbeton C 20/25, 20 cm stark, herstellen.
Menge: 10,000 m

**02.05.0017 Bordsteine trennen, aus Naturstein**
Bordsteine auf Passmaß trennen,
quer und auf Winkelmasse.
Bordsteine aus Naturstein, ca. 15/30 cm.
Menge: 5,000 St

**02.05.0018 Bordsteine trennen, aus Beton**
Bordsteine auf Passmaß trennen,
quer und auf Winkelmasse.
Bordsteine aus Beton, ca. 8/20 bis 8/40 cm.
Menge: 5,000 St

**02.05.0019 Aufmerksamkeitsfeld Noppen Kegelstumpf**
Liefern und Verlegen von Bodenindikatoren als Aufmerksamkeitsfeld
gem. DIN 32984 Bodenindikatoren im öffentlichen Verkehrsraum und den Richtlinien Modul 813.0205 der Bahn AG bestehend aus Betonwerkstein gem. DIN 18500
Abriebwiderstand Härteklasse 1
Erhöhter Widerstand gegen Frost und Tausalzbeanspruchung entsprechend DIN EN 1338
Klasse 3
Rutschhemmung R 12
Die Platten sind entsprechend dem beschriebenen Verlegemuster auf einer Bettung aus Edelbrechsand-Splitt Gemisch der Körnung 0-4 mm in 30 - 50 mm Dicke hammerfest zu versetzen. Fugen vollständig mit Edelbrechsand-Splitt Gemisch der Körnung 0-4 mm füllen.
Die DIN 18318, die ZTV Pflaster-StB 06 und die Broschüre „Dauerhafte Verkehrsflächen mit Betonpflastersteinen“ des Betonverbands SLG sind zu beachten.
Fabrikat „Kronimus Noppenplatte oder gleichwertig, Noppenausbildung mit Kugelkalotten, 36 Noppen,
Anordnung diagonal. Oberfläche Noppen gerändelt.
Oberflächenausführung: Nr. 470 weiss gefärbt“

Rastermaß: 30 x 30 cm
Dicke: 8 cm
Menge: 4,000 m2

**02.05.0020 Rinnenplatten aus Beton setzen**
*** Grundposition ZZ 1.0
Rinnenplatten aus Beton, entsprechend DIN 485, setzen.
Rinnenplatten,  16/24 cm, Dicke 14 cm, Farbe grau, liefern.
Unterbeton C 20/25, 25 bis 30 cm dick, herstellen.
Fugen mit Mörtel ausschlemmen
Menge: 100,000 m

**02.05.0021 Rinne aus Granit Großkopf 16/16/16 cm setzen**
*** Wahlposition ZZ 1.1
Rinne aus Granit Naturstein, entsprechend DIN 18502 liefern und versetzen.
Granit-Großkopf 16/16/16 cm,
gespalten, mit gestockter Oberfläche, Farbe grau
Unterbeton C 20/25, 25-30 cm stark,
Fugen mit Mörtel ausschlemmen.
Menge: 100,000 m

#### 02.06 Mauerscheiben

**02.06.0001 Mauerscheiben, h = 105 cm, SLW60**
Liefern von Mauerscheiben aus Stahlbeton mit
entsprechender Bewehrung in L-Form.
Sichtflächen: Sichtbeton glatt,  Sichtkanten gefast
Belastung: SLW60 (Lastfall 9 Fa. Kronimus,
Lastfall 5 Fa. Mall, oder gleichwertig); geprüfte Typenstatik
vorlegen
Elementlänge: 100 cm
Fachgerechtes Versetzen der Mauerscheiben auf ca. 5 cm
Zementmörtel entsprechend den Richtlinien des
Herstellers.
Um Verschiebungen beim Verfüllen zu vermeiden, sind die
Mauerscheiben mit Stabstahl ST I zu verbinden.
Versetzen der Mauerscheiben abgetreppt. Höhe: h = 105
cm
Fuge verkleben mit wasserdichtem Alu-Band/Folie,
einschließlich Noppenfolie
Menge: 1,000 m

**02.06.0002 Mauerscheiben, h = 130 cm, SLW60**
wie vor, jedoch

Höhe: h = 130 cm
Menge: 1,000 m

**02.06.0003 Mauerscheiben, h = 155 cm, SLW60**
wie vor, jedoch
Höhe: h = 155 cm
Menge: 1,000 m

**02.06.0004 Fundamentbeton C 16/20**
Liefern, einbauen und verdichten von Beton C 16/20, als
Auflager der Mauerscheiben, d = 20-30 cm bzw. nach Herstellerangaben.
Materialnachweis mittels Lieferscheinen.
Menge: 20,000 m3

#### 02.07 Sonstige Arbeiten

**02.07.0001 Verkehrsschild abbauen**
Schildgröße bis 1 m2.
Schild ohne Beleuchtung.
Schild mit Rohrpfosten, DU max. 80 mm, abbauen.
Abgebaute Teile säubern und zur Wiederverwendung im
Baustellenbereich lagern.
Menge: 4,000 St

**02.07.0002 Verkehrsschild anbringen**
Abgebautes Verkehrsschild nach Angabe des AG wieder
anbringen. Beim Abbau beschädigte Teile ersetzen.
Erdverankerung in unbefestiger Fläche herstellen.
Arbeitsraum nach Fertigstellung mit Humus andecken.
Menge: 4,000 St

**02.07.0003 Hülsen für Verkehrsschilder setzen**
Bodenhülse zur Aufnahme von Rohrpfosten für Verkehrsschilder.
Bodenhülse 50 mm Durchmesser, 600 mm Länge,
komplett mit Gewindering und Klemmring zum
schnellen auswechseln von Pfosten für Verkehrszeichen.
Bodenhülse liefern und ebenerdig einbetonieren.
Erdarbeiten hierzu ausführen.
Menge: 4,000 St

**02.07.0004 Hülsen für Zaunpfosten setzen**
Hülsen für Zaunpfosten in den Hinterbeton von Randeinfassungen setzen.
Hülsen aus PVC, DN 100, Länge ca. 35 cm.
Ein Mehrverbrauch an Beton ist einzurechnen.
Menge: 10,000 St

**02.07.0005 Zaun aufnehmen**
Zaun einschl. evtl. vorhandener Sockel und Pfeiler
aufnehmen.
Art = Maschendrahtzaun. kunststoffbeschichtet, mit
Stahlpfosten
und Einzelfundamenten aus Beton oder Mauerwerk.
Zaunhöhe, gesamt, über 2,00 bis 2,50 m.
Pfostenabstand 2,00 bis 2,50 m.
Wiederverwendbare Stoffe säubern und sortiert im
Baustellenbereich lagern.
Übrige Stoffe gehen in Eigentum des AN über und werden beseitigt.
Menge: 10,000 m

**02.07.0006 Zaun anbauen**
Zaun wie aufgenommen wieder anbauen. Fehlende Teile ersetzen.
Pfosten mit Fundament wieder versetzen.
Menge: 10,000 m

**02.07.0007 Zaun herstellen**
Zaun aus Maschendraht, kunststoffbeschichtet, Maschenweite bis 50/50 mm, Drahtstärke 2,8 mm, mit Pfosten, Eck - und Zwischenverstrebungen und den erforderlichen Spanndrähten liefern und herstellen.
Oberen und unteren Spanndraht in jede Masche einziehen, den mittleren ggf. in jede zweite Masche einziehen.
Höhe des Maschengeflechts bis 1,50 m,
Farbe der Kunststoffbeschichtung - grün.
Pfosten aus Stahlrohr bis da 75 mm, feuerverzinkt, außen kunststoffbeschichtet.
Pfostenlänge bis 1,75 m
Pfostenabstand 3,00 m.
Pfosten auf Einzelfundament aus Beton, 30 x 30 cm, 70 cm tief.
Spanndraht 2,8 mm, kunststoffbeschichtet, grün, 3-zügig.
Menge: 10,000 m

**02.07.0008 Kies für Spritzschutz liefern und einbauen**
Kies/Schotter für Spritzschutzstreifen entlang Gebäudewänden liefern und einbauen.
Schotterstreifen bis 1,0 m breit,
Schotterstärke ca. 10 cm
Schotter ca. 16/32 mm Korngröße
Abrechnung nach Lieferscheine
Menge: 2,000 t

**02.07.0009 Mauer verputzen**
Ausbesserungsarbeiten an Gebäude- Mauersockel und Gartenmauern.
Grundputz, ca. 2 - 5 cm aufbringen und der umgebenen Fläche angleichen.
Inkl. aller Nebenleistungen, wie lose Teile entfernen, Fläche reinigen u.s.w.
Menge: 15,000 m2

#### 02.08 LWL Schutzrohr

**02.08.0001 LWL Graben und Leitung herstellen**
LWL Leitungsgraben herstellen.
Erdarbeiten in Boden Homogenbereich B1 und B2 (Klassen 3 bis 5) ausführen.
Zum Verfüllen nicht verwendeten Aushub von der Baustelle entfernen, laden und liefern auf Lagerplatz des AG. Transport bis 5,0 km.
LWL Schutzrohr werden gesondert vergütet.
Graben unterhalb Planum herstellen.
Grabenbreite 0,4 m,
Grabentiefe über 0,3 bis 0,4 m,
Leitungszone 40 x 30 cm mit Flusssand 0/2.
Material liefern und einbauen.
Menge: 300,000 m

**02.08.0002 LWL Schutzrohre PE DA125 mm liefern und verlegen**
LWL Schutzrohr Kabelschutzrohr auf Baustelle liefern und in den Graben verlegen. Kabelschutzrohr aus PE-HD mit Steckmuffe
Abm. 125 x 7,1 mm, Rohrreihe 4,
Vollwandrohr gemäß DIN 16876 und DIN 8074:1999-08 in Stangen a 6,0m, mit
einseitig angeformter Steckmuffe und Dichtring, mit farbiger
Einstecktiefenmarkierung, dauerhafte Signatur durch Heisprageverfahren,
Rohrfarbe: schwarz, Abmessung: d 125 x 7,1 mm
Stand 04/2014
Karl Schöngen KG Kunststoff-Rohrsysteme
Karl-Scharfenberg-Str. 1, 38229 Salzgitter
Tel.: +49 (0) 5341 / 799 -0, www.schoengen.de

aus PE-HD oder gleichwertig.

Die Doppelsteckmuffen sind in die Position mit einzurechnen.
Zudem ist die Leerrohrenden mit Endkappen zu verschließen.
Verzinkten runden Stahldraht, Durchmesser min. 3 mm,
mit je 0,50 m Überstand einziehen.
Sämtliche Materialien, Geräte und Personaleinsatz ist die Position mit einzurechnen.

____________________________________
Hersteller (Fabrikat/Typ)
Menge: 300,000 m

**02.08.0003 Trassenwarnband LWL auslegen**
Das Trassenwarnband ist auf Anweisung des
Versorgungsträgers nach dem Verdichten der
ersten Sandschicht über der Leitung etwa in
Grabenmitte auszulegen.
Das Band muß in der Lage fixiert werden,
damit es bei der weiteren Leitungszonenverfüllung
seine Lage beibehält.
Warnband für LWL Kabel.
Menge: 300,000 m

### 03 BAUTEIL C - KABEL - TIEFBAU - STRASSENBELEUCHTUNG

#### 03.01 Kabel - Tiefbauarbeiten - Strassenbeleuchtung

**03.01.0001 Kabel-/Leitungsgraben herstellen**
Boden für Kabel-/Leitungsgraben oder dgl. ausheben.
Straßenaufbruch wird gesondert vergütet.
Abgerechnet wird nach der Länge des Grabens,
gemessen in der Achse.
Bodenklassen 3 bis 6  bzw. Homogenbereich B1, B2 und X1.
Grabentiefe über 0,3 bis 1,0 m,
Die Breite der Grabensohle richtet sich nach der
Anzahl der Kabel bzw. der Leerrohre.
Grabensohle für Kabelverlegung vorbereiten, gegebenfalls Sohle verdichten und Planum herstellen.
Waagerechter oder senkrechter Grabenverbau ist mit einzurechnen
Aushub, soweit zum Verfüllen geeignet, zur
Wiederverwendung seitlich lagern, nach Verlegen der
Leitung in Graben oberhalb der Leitungszone einbauen
und verdichten. Fehlenden Verfüllboden einbauen und
verdichten wird gesondert vergütet.
Zum Verfüllen nicht verwendeter Aushub in Eigentum des
AN übernehmen und von der Baustelle entfernen.
Menge: 148,500 m3

**03.01.0002 Zuschlag für Handaushub**
Zuschlag für Handaushub im Bereich von
Hauseinführungen, kreuzenden Leitungen und
sonstigen Hindernissen.
In dieser Pos. sind alle tatsächlichen
Handaushubarbeiten abzurechnen. Auch Arbeiten ohne
maschinelle Gerätschaften (nur mit Pike und Schaufel)
und unter schwierigen Bedingungen.
Abrechnung nach Aufmaß
Für alle Tiefen.
Boden Klasse 3 bis 5  bzw. Homogenbereich B1 und B2.
Menge: 5,000 m3

**03.01.0003 Boden liefern,in Leitungsgraben einbauen**
Boden liefern, in Leitungsgraben einschließlich
Schachtbaugruben einbauen und verdichten.
Material 'Kornabgest. Gemisch aus gebr. Naturstein 0/45, Umrechnungsfaktor siehe Tabelle im Leistungsverzeichnis.'
Boden nach Verlegen der Leitung in Graben oberhalb
der Leitungszone einbauen und verdichten.
Abgerechnet wird nach Einbauprofilen.
Menge: 39,900 m3

**03.01.0004 Leitungszone von Erdkabeln verfüllen**
Auflager und Einbetten von Kabeln und Kabelleerrohren
einschl. Materiallieferung.
Auflager min 10 cm
Einbettung min. 10 cm über Leitung bzw. Rohrscheitel.
Haupt- und Nebenleitungen.
Material = Flußsand, 0/2
Umrechnungsfaktor siehe Tabelle im Leistungsverzeichnis.
Nachweis durch Lieferscheine wird gefordert.
Material liefern und einbauen.
Menge: 108,600 m3

**03.01.0005 Trassenwarnband verlegen**
Gelbes Trassenwarnband aus PEw gemäß FTZ-Spezifikation 548 464TV 1, b = 300 mm, bauseits geliefert, direkt auf das Sandbett verlegen. Erschwernisse beim Verfüllen des Leitungsgrabens sind einzurechnen.
Menge: 850,000 m

**03.01.0006 Straßenbeleuchtungsmast abbauen**
Mast nach Angabe des AG abbauen.
Abbrechen des Betonfundamentes, Material
fachgerecht entsorgen und Fundamentgrube
verfüllen.
Auslegermast, aus Stahl,
Nennhöhe über 5 bis 8 m.
Mast mit Eingrabtiefe bis 1 m.
Mast zur Wiederverwendung bestimmt, im
Baustellenbereich  lagern.
Menge: 1,000 St

**03.01.0007 Mastfundamente liefern und herstellen - Rohr DN 300, L=1,00 m**
Betonrohre als Hülsen für die
Straßenbeleuchtungsmasten liefern und in
Betonfundament aus Beton C 12/15 senkrecht
einbauen, einschl. Ausheben des Fundamentes und
Herstellen der Öffnung für die Kabeleinführung. Die Lage der Öffnung muss mit dem AG abgestimmt werden.
Die Lage der Rohre ist besonders sorgfältig zu bestimmen,
da der spätere Beleuchtungsmast genau mit der
Außenkante der Randeinfassung abschließen muss.
bzw Angabe Bauleitung beachten.
Rohr DN 300 mm,
1,00 m lang.
Menge: 15,000 St

**03.01.0008 Mastfundamente liefern und herstellen - Rohr DN 400, L=1,00 m**
*** Bedarfsposition ohne GB
wie vor, jedoch DN400
Menge: 15,000 St

**03.01.0009 Straßenbeleuchtungsmasten stellen**
Straßenbeleuchtungsmasten werden von der ENRW bauseits gestellt. Diese sind bei der ENRW GmbH, Stuttgarter Str 80-82 in 787628 Rottweil nach vorheriger Abstimmung abzuholen und in vorhandene Mastfundamente senkrecht aufstellen.
Kabel in Mast einführen.
Fundament mit Sand verfüllen und verdichten.
Oberer Fundamentabschluss in Beton C 20/25 ca. 10 -15 cm stark ausführen.
Masthöhe bis 6,0 m
Menge: 15,000 St

#### 03.02 Straßenbeleuchtung

**03.02.0001 Kabelschutzrohr PE DA 75 liefern,**
Kabelschutzrohr werden von der ENRW bauseits gestellt. Diese sind bei der ENRW GmbH, Stuttgarter Str 80-82 in 787628 Rottweil nach vorheriger Abstimmung abzuholen.
Kabelschutzrohr aus PE-HD 75 mit Steckmuffe
Vollwandrohr gemäß DIN 16876 und DIN 8074:1999-08 in Stangen a 6,0m, mit
einseitig angeformter Steckmuffe und Dichtring, mit farbiger
Einstecktiefenmarkierung, dauerhafte Signatur durch Heisprageverfahren,
Rohrfarbe: schwarz, Abmessung: d 63 x 3,6 mm
Stand 04/2014
Karl Schöngen KG Kunststoff-Rohrsysteme
Karl-Scharfenberg-Str. 1, 38229 Salzgitter
Tel.: +49 (0) 5341 / 799 -0, www.schoengen.de oder gleichwertig

____________________________________
Hersteller (Fabrikat/Typ)
Menge: 360,000 m

**03.02.0002 Kabelschutzrohr PE DA 75 liefern, Langbögen**
Zulage Langbögen
Langbögen werden von der ENRW bauseits gestellt. Diese sind bei der ENRW GmbH, Stuttgarter Str 80-82 in 787628 Rottweil nach vorheriger Abstimmung abzuholen.
Kabelschutzrohr aus PE-HD DN 75 mit Steckmuffe
Vollwandrohr gemäß DIN 16876 und DIN 8074:1999-08, mit
einseitig angeformter Steckmuffe und Dichtring, mit farbiger
Einstecktiefenmarkierung, dauerhafte Signatur durch Heisprageverfahren,
Rohrfarbe: schwarz, Abmessung: d 63 x 3,6 mm
Stand 04/2014
Karl Schöngen KG Kunststoff-Rohrsysteme
Karl-Scharfenberg-Str. 1, 38229 Salzgitter
Tel.: +49 (0) 5341 / 799 -0, www.schoengen.de oder gleichwertig

____________________________________
Hersteller (Fabrikat/Typ)
Menge: 30,000 St

**03.02.0003 Kabelschutzrohr einbauen, da 75**
Kabelschutzrohr, einschl. fester Rohrverbindung,
einbauen. Rohröffnungen dicht verschließen.
Erschwernisse durch vorhandene Leitungen werden nicht
gesondert berechnet.
Abgerechnet wird nach Länge in der Achse der Rohrleitung.
PE DA 75
Rohr innen glattwandig.
Verzinkten runden Stahldraht, Durchmesser min. 3 mm,
mit je 2 m Überstand einziehen.
Schutzrohr im Randstein-Hinterbeton verlegen.

____________________________________
Hersteller (Fabrikat/Typ)
Menge: 360,000 m

**03.02.0004 Einziehen von Erdkabel**
Einziehen von Erdkabel bis NYY 5 x 10
qmm in das Leerrohr DN 63 und bis in die Masten (Kabelplus am Mast 2,00 m)

Die Kabel werden von der ENRW bauseits gestellt. Diese sind bei der ENRW GmbH, Stuttgarter Str 80-82 in 787628 Rottweil nach vorheriger Abstimmung abzuholen.
Menge: 360,000 m

**03.02.0005 Ausbau und Entsorgung von Erdkabel**
Ausbau und Entsorgung von vorhandenem Straßenbeleuchtungskabel,
Erdkabel bis NYY 5 x 10qmm
Übrige Stoffe gehen in Eigentum des AN über und sind zu beseitigen.
Menge: 100,000 m

#### 03.03 Strom

**03.03.0001 Kabel für Elektro bis 1kg/m**
Die Elektroleitungen sind vom AN zu verlegen. Für ein Mittelspannungssystem  ist, ca. jeden Meter mit Kabelbinder oder Klebeband zu einem Dreierbündel zu verschnüren. Die Kabel werden von der ENRW bauseits gestellt. Sämtliche Kabel / Leerrohre sind bei der ENRW GmbH, Stuttgarter Str 80-82 in 787628 Rottweil nach vorheriger Abstimmung abzuholen. Der erforderliche Transportwagen zur Aufnahme der Kabeltrommeln ist vom AN zu stellen. Transporte (auch mehrmalige Transporte) von Material zur Baustelle und Rücklieferungen (z.B. nicht verbrauchtes Material und leere Trommeln), Zwischenlagerungen sowie Lade- und Entladezeiten sind in den einzelnen Positionen mit einzukalkulieren und werden nicht separat vergütet. Kabelgewichte für Leitungsverlegung
Bis 1 kg/m
Menge: 72,000 m

**03.03.0002 Kabel für Elektro 1kg/m - 2kg/m**
wie vor, jedoch Kabel 1kg bis 2kg pro Meter Gewicht
Menge: 490,000 m

**03.03.0003 Zulage Kabel in Leerrohre verlegen**
Im Bereich von Strassenquerungen sind die Elektroleitungen in Leerrohren zu verlegen. Leerrohre für ein Mittelspannungssystem 3x d75, ca. jeden Meter mit Kabelbinder oder Klebeband zu einem Dreierbündel zu verschnüren. Die Leerrohre werden von der ENRW bauseits gestellt. Sämtliche Kabel / Leerrohre sind bei der ENRW GmbH, Stuttgarter Str 80-82 in 787628 Rottweil nach vorheriger Abstimmung abzuholen. Der erforderliche Transportwagen zur Aufnahme der Kabeltrommeln ist vom AN zu stellen. Transporte (auch mehrmalige Transporte) von Material zur Baustelle und Rücklieferungen (z.B. nicht verbrauchtes Material und leere Trommeln), Zwischenlagerungen sowie Lade- und Entladezeiten sind in den einzelnen Positionen mit einzukalkulieren und werden nicht separat vergütet.
Menge: 20,000 m

**03.03.0004 Schutz Mittelspannungsleitung beim Fräsen des Kanals**
Während des Fräsens bzw. bei Aushub neben der Mittelspannungsleitung muss diese aus Sicherheitsgründen abgeschaltet und freigemeldet werden. Die Abschaltung erfolgt durch die ENRW.

Die Mittelspannung kann abschnittsweise entweder südlich oder nördlich der Trafostation abgeschaltet werden, siehe Anlage. Die Arbeiten neben der Mittelspannungsleitung dürfen erst nach der Freimeldung der Leitung durch die ENRW erfolgen. Die Mittelspannungsleitung ist gegen Beschädigung zu schützen. Die abgeschaltete und freigemeldete Mittelspannungsleitung muss aufgrund der Netzsicherheit im Notfall jederzeit wieder zuschaltbar sein. Ein Zuschalten der Leitung ist beim Festlegen der Arbeitsabläufe zu berücksichtigen und mit einzukalkulieren. Ausfallzeiten infolge Zuschaltung der Leitung werden nicht vergütet.
Menge: 1,000 St

**03.03.0005 Kabelverteiler**
Vom AG beigestellte Kabelverteilerschränke, alle Größen, zur Baustelle transportieren, zusammenbauen und aufstellen einschließlich Erd-, Oberflächen- und Fundamentierungsarbeiten sowie Entsorgung des verdrängten Bodens und Deponiegebühren. Sockel und Kabelverteiler sind getrennte Bauteile. Eingrabtiefe der Sockel ca. 70 cm. Höhe der Bauteile ca. 95 cm, Breite ca. 35 cm, Länge ca. 50 cm, 60 cm, 80 cm oder 115 cm. Die Kabelverteiler sind bei der ENRW GmbH, Stuttgarter Str 80-82 in 787628 Rottweil nach vorheriger Abstimmung abzuholen. Transporte (auch mehrmalige Transporte) von Material zur Baustelle und Rücklieferungen (z.B. nicht verbrauchtes Material), Zwischenlagerungen sowie Lade- und Entladezeiten sind mit einzukalkulieren und werden nicht separat vergütet.
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Menge: 2,000 St

### 04 BAUTEIL D - Breitbandausbau

*Hinweis: Wichtige Hinweise*
Wichtige Hinweise zur Verlegung von Rohre, Rohrsysteme, Rohrteiler, Schächte und Verteiler

Neben den Technischen Information des Herstellers sowie dessen Montage- und Verlegeanleitungen sind zwingend die einschlägigen ZTV-TKNetz in der jeweils neuesten Ausgabe zu beachten. Dies sind insbesondere
- ZTV-TKNetz 10, Tiefbauarbeiten für Gräben und Baugruben
- ZTV-TKNetz 11, Erdverlegung von Kabel und Kabelrohr
- ZTV-TKNetz 12, Bauen, Instandhalten und Abbrechen von Kabelkanälen
- ZTV-TKNetz 13, Einbauen, Herstellen und Abbrechen von KSch und AzK
- ZTV-TKNetz 20, Aufbauen von Außengehäusen

Zur Sicherstellung der Kompatibilität und der Systemsicherheit ist das Microrohrsystem mit Microrohrverbünden und allen Verbindungs- und Abdichtelementen zwingend von einem Hersteller zu beziehen. Der Hersteller muss nach den Richtlinien eines akkreditierten Prüfinstitutes überwacht werden.

#### 04.01 Erdbau

**04.01.0001 Leitungsgraben herstellen**
Boden für Leitungsgraben oder dgl. ausheben.
Straßenaufbruch wird gesondert vergütet.
Abgerechnet wird nach der Länge des Grabens,
gemessen in der Achse.
Bodenklassen 3 bis 6  bzw. Homogenbereich B1, B2 und X1.
Grabentiefe über 0,3 bis 0,6 m,
Die Breite der Grabensohle 0,6 m
Grabensohle für Kabelverlegung vorbereiten, gegebenfalls Sohle verdichten und Planum herstellen.
Waagerechter oder senkrechter Grabenverbau ist mit einzurechnen
Aushub, soweit zum Verfüllen geeignet, zur
Wiederverwendung seitlich lagern, nach Verlegen der
Leitung in Graben oberhalb der Leitungszone einbauen
und verdichten. Fehlenden Verfüllboden einbauen und
verdichten wird gesondert vergütet.
Zum Verfüllen nicht verwendeter Aushub in Eigentum des
AN übernehmen und von der Baustelle entfernen.
Menge: 82,400 m3

**04.01.0002 Boden liefern,in Leitungsgraben einb.**
Boden liefern, in Schachtbaugruben einbauen und verdichten.
Material: Kornabgest. Gemisch aus Gebr. Naturstein 0/45. Umrechnungsfaktor siehe Tabelle im Leistungsverzeichnis.
Boden nach Verlegen der Leitung in Graben oberhalb
der Leitungszone einbauen und verdichten.
Abgerechnet wird nach Aufmaß.
Menge: 41,200 m3

**04.01.0003 Leitungszone von Erdleitungen verfüllen**
Auflager und Einbetten von Leitung und Leerrohren
einschl. Materiallieferung.
Auflager min 15 cm
Einbettung min. 15 cm über Leitung bzw. Rohrscheitel.
Haupt- und Nebenleitungen.
Material = Flußsand,
Umrechnungsfaktor siehe Tabelle im Leistungsverzeichnis.
Nachweis durch Lieferscheine wird gefordert.
Material liefern und einbauen.
Menge: 41,200 m3

### 05 BAUTEIL E - KANALISATION

#### 05.01 Baugruben - Leitungsgräben

**05.01.0001 Leitungsgraben u. Schachtbaugruben - Aushub und seitl. lagern**
Boden für Leitungsgraben und Schachtbaugruben nach
DIN EN 1610 ausheben.
Straßenaufbruch oder Oberbodenabtrag werden gesondert
vergütet.
Bodenklasse 3 bis 6  bzw. Homogenbereich B1, B2 und X1.
Grabentiefe bis 5,50 m.
Breite der Grabensohle - siehe Tabelle im LV.
Grabensohle für Rohrauflager vorbereiten, gegebenfalls Sohle
verdichten und Planum herstellen.
Grabensohle ist vor Aufweichung zu schützen.
Waagerechter oder senkrechter Grabenverbau ist mit einzurechnen
Aushub,  zur Weiterverwendung seitlich lagern.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)
Menge: 88,550 m3

**05.01.0002 Leitungsgraben u. Schachtbaugruben - Aushub und lagern auf Zwischenlager**
Boden für Leitungsgraben und Schachtbaugruben nach
DIN EN 1610 ausheben.
Straßenaufbruch oder Oberbodenabtrag werden gesondert
vergütet.
Bodenklasse 3 bis 6  bzw. Homogenbereich B1, B2 und X1.
Grabentiefe bis 5,50 m.
Breite der Grabensohle - siehe Tabelle im LV.
Grabensohle für Rohrauflager vorbereiten, gegebenfalls Sohle
verdichten und Planum herstellen.
Grabensohle ist vor Aufweichung zu schützen.
Waagerechter oder senkrechter Grabenverbau ist mit einzurechnen
Aushub,  zur Weiterverwendung/Entsorgung direkt laden auf LKW des AN,
transportieren bis 0,5 km und abladen auf Lagerfläche des AG.

Lagerfläche innerhalb Baustelle.

Der Mehraushub durch Schachtbauwerke ist einzurechnen.
Abgerechnet wird nach Haltungslängen.
Das zu lagernde Aushubmaterial ist in trapezförmigen
Mieten aufzusetzen und gegen Witterungseinflüsse durch Verdichten oder Abdecken zu schützen.
Die beim Aushub freigelegten Erd- bzw. Felswände von
Baugruben und Gräben sind so abzuböschen, zu verbauen
oder anderweitig zu sichern, dass sie während der
einzelnen Bauzustände standsicher sind.
Diese Arbeiten sind in den Einheitspreis einzurechnen.
Menge: 885,500 m3

**05.01.0003 Abfall Bodenmaterial BM-0 enrsorgen**
Abfall Bodenmaterial mit Zuordnung der Klasse BM-0 entsorgen

nach Mantelverordnung Artikel 1 Ersatzbaustoffverordnung (ErsatzbaustoffV)  , auf Gelände/Fläche des AG lagernd, laden, mit LKW des AN transportieren, entsorgen, zum Lager/zur Anlage nach Wahl des AN,

Anlage ' .................................................... '
vom Bieter einzutragen,
die Entsorgungsgebühren werden vom AN übernommen.
Nachweis über Lieferscheine.
Menge: 1753,290 t

**05.01.0004 Abfall Bodenmaterial BM-0* enrsorgen**
Abfall Bodenmateria mit Zuordnung der Klasse BM-0* entsorgen

nach Mantelverordnung Artikel 1 Ersatzbaustoffverordnung (ErsatzbaustoffV)  , auf Gelände/Fläche des AG lagernd, laden, mit LKW des AN transportieren, entsorgen, zum Lager/zur Anlage nach Wahl des AN,

Anlage ' .................................................... '
vom Bieter einzutragen,
die Entsorgungsgebühren werden vom AN übernommen.
Nachweis über Lieferscheine.
Menge: 194,810 t

**05.01.0005 Abfall Bodenmaterial BM-F0* enrsorgen**
Abfall Bodenmaterial mit Zuordnung der Klasse BM-F0* entsorgen

nach Mantelverordnung Artikel 1 Ersatzbaustoffverordnung (ErsatzbaustoffV)  , auf Gelände/Fläche des AG lagernd, laden, mit LKW des AN transportieren, entsorgen, zum Lager/zur Anlage nach Wahl des AN,

Anlage ' .................................................... '
vom Bieter einzutragen,
die Entsorgungsgebühren werden vom AN übernommen.
Nachweis über Lieferscheine.
Menge: 50,000 t

**05.01.0006 Abfall Bodenmaterial BM-F1 enrsorgen**
Abfall Bodenmaterial mit Zuordnung der Klasse BM-F1 entsorgen

nach Mantelverordnung Artikel 1 Ersatzbaustoffverordnung (ErsatzbaustoffV)  auf Gelände/Fläche des AG lagernd, laden, mit LKW des AN transportieren, entsorgen, zum Lager/zur Anlage nach Wahl des AN,

Anlage ' .................................................... '
vom Bieter einzutragen,
die Entsorgungsgebühren werden vom AN übernommen.
Nachweis über Lieferscheine.
Menge: 10,000 t

**05.01.0007 Abfall Bodenmaterial BM-F2 ensorgen**
Abfall Bodenmaterial mit Zuordnung der Klasse BM-F2 entsorgen

nach Mantelverordnung Artikel 1 Ersatzbaustoffverordnung (ErsatzbaustoffV)  , auf Gelände/Fläche des AG lagernd, laden, mit LKW des AN transportieren, entsorgen, zum Lager/zur Anlage nach Wahl des AN,

Anlage ' .................................................... '
vom Bieter einzutragen,
die Entsorgungsgebühren werden vom AN übernommen.
Nachweis über Lieferscheine.
Menge: 10,000 t

**05.01.0008 Abfall Bodenmaterial BM-F3 entsorgen**
Abfall Bodenmaterial mit Zuordnung der Klasse BM-F3 entsorgen

nach Mantelverordnung Artikel 1 Ersatzbaustoffverordnung (ErsatzbaustoffV)  , auf Gelände/Fläche des AG lagernd, laden, mit LKW des AN transportieren, entsorgen, zum Lager/zur Anlage nach Wahl des AN,

Anlage ' .................................................... '
vom Bieter einzutragen,
die Entsorgungsgebühren werden vom AN übernommen.
Nachweis über Lieferscheine.
Menge: 10,000 t

**05.01.0009 Abfall mineralisch DK0 entsorgen**
Abfall mineralisch DK0 entsorgen

auf Gelände/Fläche des AG lagernd, laden, mit LKW des AN transportieren, entsorgen, zum Lager/zur Anlage nach Wahl des AN,

Anlage ' .................................................... '
vom Bieter einzutragen,
die Entsorgungsgebühren werden vom AN übernommen.
Nachweis über Lieferscheine.
Menge: 10,000 t

**05.01.0010 Abfall mineralisch DKI entsorgen**
Abfall mineralisch DKI entsorgen

auf Gelände/Fläche des AG lagernd, laden, mit LKW des AN transportieren, entsorgen, zum Lager/zur Anlage nach Wahl des AN,

Anlage ' .................................................... '
vom Bieter einzutragen,
die Entsorgungsgebühren werden vom AN übernommen.
Nachweis über Lieferscheine.
Menge: 10,000 t

**05.01.0011 Abfall mineralisch DKI entsorgen - gefährlich**
Abfall mineralisch schadstoffbelastet nach DKI entsorgen

 auf Gelände/Fläche des AG lagernd, laden, mit LKW des AN transportieren, entsorgen, zum Lager/zur Anlage nach Wahl des AN,

Anlage ' .................................................... '
vom Bieter einzutragen,
die Entsorgungsgebühren werden vom AN übernommen.
Nachweis über Lieferscheine.
Menge: 5,000 t

**05.01.0012 Abfall mineralisch DKII entsorgen**
Abfall mineralisch DKII entsorgen

auf Gelände/Fläche des AG lagernd, laden, mit LKW des AN transportieren, entsorgen, zum Lager/zur Anlage nach Wahl des AN,

Anlage ' .................................................... '
vom Bieter einzutragen,
die Entsorgungsgebühren werden vom AN übernommen.
Nachweis über Lieferscheine.
Menge: 5,000 t

**05.01.0013 Abfall mineralisch DKII entsorgen - gefährlich**
Abfall mineralisch schadstoffbelastet nach DKII entsorgen - gefährlich

auf Gelände/Fläche des AG lagernd, laden, mit LKW des AN transportieren, entsorgen, zum Lager/zur Anlage nach Wahl des AN,

Anlage ' .................................................... '
vom Bieter einzutragen,
die Entsorgungsgebühren werden vom AN übernommen.
Nachweis über Lieferscheine.
Menge: 5,000 t

**05.01.0014 Abfall mineralisch DKIII entsorgen**
Abfall mineralisch DKIII entsorgen

auf Gelände/Fläche des AG lagernd, laden, mit LKW des AN transportieren, entsorgen, zum Lager/zur Anlage nach Wahl des AN,

Anlage ' .................................................... '
vom Bieter einzutragen,
die Entsorgungsgebühren werden vom AN übernommen.
Nachweis über Lieferscheine.
Menge: 5,000 t

**05.01.0015 Abfall mineralisch DKIII entsorgen - gefährlich**
Abfall mineralisch schadstoffbelastet nach DKIII entsorgen - gefährlich

auf Gelände/Fläche des AG lagernd, laden, mit LKW des AN transportieren, entsorgen, zum Lager/zur Anlage nach Wahl des AN,

Anlage ' .................................................... '
vom Bieter einzutragen,
die Entsorgungsgebühren werden vom AN übernommen.
Nachweis über Lieferscheine.
Menge: 5,000 t

**05.01.0016 Zulage für Fels ausheben**
Schwer lösbaren Fels, Klasse 7 bzw. Homogenbereich X2,
aus Leitungsgraben ausheben.
Zulage zum Grabenaushub.
Berechnet wird der Mehraufwand für erschwertes Lösen,
seitliches Lagern und weiterverarbeiten oder entsorgen.
Durch Felsabtrag entstandener Mehraushub außerhalb des Grabenregelquerschnittes wird nicht vergütet.
Nachweis durch Darstellung im Längsschnitt oder gemeinsames Aufmaß.
Menge: 50,000 m3

**05.01.0017 Zuschlag für Handaushub**
Zuschlag für Handaushub im Bereich von
Hauseinführungen, kreuzenden Leitungen und
sonstigen Hindernissen.
In dieser Pos. sind alle tatsächlichen
Handaushubarbeiten abzurechnen. Auch Arbeiten ohne
maschinelle Gerätschaften (nur mit Pike und Schaufel)
und unter schwierigen Bedingungen.
Abrechnung nach Aufmaß
Für alle Tiefen.
Boden Klasse 3 bis 5  bzw. Homogenbereich B1 und B2.
Menge: 20,000 m3

**05.01.0018 Geotextil (GRK3)einbauen**
Triaxiales homogenes, gestrecktes, aus einer Kunststoffbahn hergestellte Gitterbahn aus gleichseitigen Dreiecken (Wabenstruktur mit 3 Verstärkungsachsen) in Anlehnung an das "Merkblatt über die Anwendung von Geokunstoffen im Erdbau des Strassenbaues" - M Geok E, Ausgabe 2005, liefern und zwischen Untergrund und Rohrbettung einbauen.
Die Verlegung erfolgt in Anlehnung an das Merkblatt M Geok E und den Verlegehinweisen des Herstellers.
Geogitter "Tensar TriAx TX 150" oder gleichwertiges.
Menge: 50,000 m2

**05.01.0019 Kreuzen vorhandener Leitungen und Kabel**
Zulage für den Mehraufwand beim Aushub, Rohrlegen und
Wiederverfüllen wegen quer kreuzender Leitungen oder
Kabel im Grabenbereich.
In dieser Position ist auch ein evtl. Handaushub
miteinzurechnen.
Die Leitungskreuzungen sind durch Aufmaß und Skizzen
nachzuweisen.
Bei der Grabenverfüllung sind die Leitungen durch eine
Leitungszone zu schützen. Material liefern und einbauen.
Pro  30 cm Querung wird bei mehreren Leitungen nur eine
Leitungskreuzung berechnet.
Menge: 5,000 St

**05.01.0020 Längslaufende Leitungen und Kabel**
Längslaufende Leitungen und Kabel im Grabenbereich
freilegen und während der Grabarbeiten sichern, eventuell
auch zur Seite legen..
Bei der Verfüllung Leitungszone herstellen und Leitung
oder Kabel wieder zurück verlegen.
Handarbeit und alle Mehraufwendungen für die Leitungsbehinderung sind einzurechnen.
Material für Leitungszone liefern und einbauen.
Pro 50 cm Breite wird bei mehreren Leitungen nur eine
Leitung berechnet. Zulage zum Grabenaushub.
Abgerechnet wird nach Aufmaß.
Menge: 20,000 m

**05.01.0021 Zulage längslaufende Wasserleitung bestehend**
Zulage für längslaufende bestehende Wasserleitung
Handarbeit und alle Mehraufwendungen für die Leitungsbehinderung sind einzurechnen. Sichern der Leitung und
Material für Leitungszone liefern und einbauen.
Zulage zum Grabenaushub bzw allen Arbeiten.
Abgerechnet wird nach Aufmaß. Diese Position ist für alle
Gewerke/Abschnitte gültig und kann nur einmal für die
komplette Maßnahme abgerechnet werden. Deshalb sind hier alle
Mehraufwendungen einzurechnen.
Menge: 5,000 m

**05.01.0022 Leitungsgraben verfüllen**
Seitlich gelagertes Aushubmaterial, soweit geeignet, in Gräben oberhalb der Leitungszone einbauen.
Der Einbau erfolgt in mehreren Lagen.
Fachgerechte Verdichtung des eingebauten Materials.
Der Einbau von Fremdmaterial wird extra vergütet, und
ist mit der Bauleitung festzulegen.
Abrechnung nach Aufmass.
Menge: 88,550 m3

**05.01.0023 Boden verbessern**
Zulage zur Grabenverfüllung
Bindemittel auf Bodenflächen im Graben zur Vorbereitung der Bodenverbesserung ausstreuen.
Bindemittel: Staubarmes Kalk-Zementgemisch z.B. Dorosol-Pro oder gleichwertiges. Eine Staubentwicklung ist so gut wie möglich zu vermeiden.
Bindemittelmenge 70 kg/m³
Boden nach Ausstreuen des Bindemittels im Graben
mit geeigneter Fräse gleichmäßig durchmischen und verdichten.
Die Bodenverbesserung erfolgt in einer oder mehreren Lagen.
Anfallende Erdarbeiten bei Verbesserung in  mehreren
Lagen ausführen.
Nicht verdichteten Boden verbessern.
Boden mit Steinen durchsetzt.
Abrechnung nach Aufmaß.
Bindemittelnachweis nach Lieferscheine.
Menge: 177,100 m3

**05.01.0024 Auflager und Leitungszone**
Geeignetes Material für die Herstellung des Auflagers
und das Verfüllen der Leitungszone nach DIN 4033
liefern und einbauen.
Abrechnung nach Leitungslänge mit Lieferscheinnachweis.
Materialbedarf pro lfm: siehe Tabelle im LV.
Menge: 275,000 m3

**05.01.0025 Boden liefern, in Leitungsgraben einbauen - Siebschutt**
Boden liefern, in Leitungsgraben einschließlich Schachtbaugruben einbauen und verdichten.
Material Siebschutt, Umrechnungsfaktor siehe Tabelle
im Leistungsverzeichnis.
Boden nach Verlegen der Leitung in Graben oberhalb
der Leitungszone einbauen und verdichten.
Abgerechnet wird nach Einbauprofilen.
Menge: 482,350 m3

**05.01.0026 Boden liefern,in Leitungsgraben einb. - Schottergemisch 0/45**
Boden liefern, in Leitungsgraben einschließlich
Schachtbaugruben einbauen und verdichten.
Material: Kornabgest. Gemisch aus Gebr. Naturstein 0/45. Umrechnungsfaktor siehe Tabelle im Leistungsverzeichnis.
Boden nach Verlegen der Leitung in Graben oberhalb
der Leitungszone einbauen und verdichten.
Abgerechnet wird nach Einbauprofilen.
Menge: 482,350 m3

**05.01.0027 Dichtriegel aus Beton herstellen**
Sperrriegel (Dichtriegel) aus Beton C12/15 als Fließhindernis quer zum Rohrgraben in der Leitungszone im Graben nach Angabe des AG herstellen.
Material liefern und einbauen.
Abrechnung nach Aufmaß und Skizze.
Menge: 20,000 m3

**05.01.0028 Kombigitter (Geotextil+ Geogitter)**
Kombigitter liefern und nach Herstellerangaben einbauen
Wirksame Öffnungsweite O90,W=0,1-0,15mm
Überlappung mindestens 30 cm ist einzurechnen.
Abgerechnet wird nach abgedeckter Fläche

-hier für Kanalgrabensohle
 zwischen Aushubsohle (tonhaltig) und Rohrbettung
Menge: 457,500 m2

**05.01.0029 Anlage für Wasserhaltung**
Anlage für Wasserhaltung zum Freihalten der Gräben und Baugruben von Bodenwasser nach geologischen und hydraulischen Erfordernissen entsprechend den Angaben in
der Baubeschreibung sowie zum schadlosen Ableiten des geförderten Wassers einsetzen und betreiben
Der Einsatz umfasst das Vorhalten, betriebsbereite Aufbauen,
Umbauen bzw. Umsetzen sowie das Betreiben und das
Abbauen der Anlage.
Erforderliche Erdarbeiten, Wasserfassungen, Zu- und
Ableitungen, Sand- und Schlammfänge,
Reserveeinrichtungen werden nicht gesondert berechnet.
Wasserfassung für offene Wasserhaltung mittels
Pumpensumpf.
Förderdurchfluss bis 30 m3/h, geodätische Förderhöhe ab Baugrubensohle bis 7,50 m.
Ableitung mittels Rohrleitung oder Schlauch zum Vorfluter herstellen.
Entfernung zum Vorfluter bis 100 m,
Vorfluter = Rohrleitung.
Wasserhaltungen sind bei der Bauleitung zu melden.
Die Wasserhaltung wird pro lfm Kanalleitung abgerechnet,
wo ein Abpumpen des Wassers notwendig wird.
Die Wasserhaltung ist bei der Bauleitung anzumelden und durch Fotos und Aufmaß zu dokumentieren.
Menge: 305,000 m

**05.01.0030 Provisorische Überleitung**
Provisorische Überleitung von Fäkalienwasser, soweit
durch den Bauablauf erforderlich im jeweiligen Baubereich.
Einschließlich aller Nebenarbeiten.
Pauschal für alle Haltungen.
Menge: 1,000 psch

#### 05.02 Baugruben - Leitungsgräben für Hausanschlüsse

**05.02.0001 HA Kanalgraben T bis 2,00m**
Leitungsgraben herstellen
Boden für Leitungsgraben und Schachtbaugruben nach
DIN EN 1610 ausheben.
Straßenaufbruch oder Oberbodenabtrag werden gesondert
vergütet.
Bodenklasse 3 bis 6  bzw. Homogenbereich B1, B2 und X1 und X2
Grabentiefe 1,50m bis 2,00 m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 25,000 m

**05.02.0002 HA Kanalgraben T bis 2,50m**
Leitungsgraben herstellen
Boden für Leitungsgraben und Schachtbaugruben nach
DIN EN 1610 ausheben.
Straßenaufbruch oder Oberbodenabtrag werden gesondert
vergütet.
Bodenklasse 3 bis 6  bzw. Homogenbereich B1, B2 und X1 und X2
Grabentiefe 2,00m bis 2,50 m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 16,000 m

**05.02.0003 HA Kanalgraben T bis 3,00m**
Leitungsgraben herstellen
Boden für Leitungsgraben und Schachtbaugruben nach
DIN EN 1610 ausheben.
Straßenaufbruch oder Oberbodenabtrag werden gesondert
vergütet.
Bodenklasse 3 bis 6  bzw. Homogenbereich B1, B2 und X1 und X2
Grabentiefe 2,50m bis 3,00 m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 13,000 m

**05.02.0004 HA Kanalgraben T bis 3,50m**
Leitungsgraben herstellen
Boden für Leitungsgraben und Schachtbaugruben nach
DIN EN 1610 ausheben.
Straßenaufbruch oder Oberbodenabtrag werden gesondert
vergütet.
Bodenklasse 3 bis 6  bzw. Homogenbereich B1, B2 und X1 und X2
Grabentiefe 3,00m bis 3,50m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 12,000 m

**05.02.0005 HA Kanalgraben T bis 4,00m**
Leitungsgraben herstellen
Boden für Leitungsgraben und Schachtbaugruben nach
DIN EN 1610 ausheben.
Straßenaufbruch oder Oberbodenabtrag werden gesondert
vergütet.
Bodenklasse 3 bis 6  bzw. Homogenbereich B1, B2 und X1 und X2
Grabentiefe 3,50m bis 4,00m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 35,000 m

#### 05.03 Rohrleitungen und Schächte

**05.03.0001 Entwaesserungsrohrleitung ausbauen**
Zulage für das Ausbauen vorhandener Entwässerungsrohre
im Zuge der Grabenherstellung für eine neue Rohrleitung.
Ausbau Rohre bis DN 300,
Rohre aus Steinzeug, Beton oder Stahlbeton.
Wiederverwendbare Rohre säubern und innerhalb der
Baustelle lagern.
Nicht wiederverwendete Stoffe in Eigentum des AN
übernehmen und fachgerecht entsorgen.
Das Ausbauen von Schächten wird gesondert vergütet.
Menge: 15,000 m

**05.03.0002 Rohrleitung aus Kunststoff, DN 150**
Anschlussleitung zum Schacht bzw. zur Sammelrohrleitung
nach statischen und konstruktiven Erfordernissen herstellen.
Anschluss an Schacht bzw. Sammelrohrleitung sowie
Formstücke werden gesondert berechnet.
Rohr bis DN/OD 160 HS-R Rohr.
Muffenloses Vollwand-Kunststoffrohr, System "FUNKE" oder gleichwertig.
Ringsteifigkeit nach ISO 9969, mind. 12 kN/m², glattwandig,
inkl. der Doppelmuffen und Dichtungen für die Rohrverbindungen.
Das Ablängen der Rohre auf Passmaß ist einzurechnen.
Herstellung des Auflagers und Verfüllen der Leitungszone
nach DIN EN 1610 werden gesondert vergütet.
Rohre nach den Verlegerichtlinien des Herstellers verlegen.
Farbe: Blau für Regenwasser
  Braun für Mischwasser
Verlegetiefe (bis Fließsohle) über 1.25 bis 5 m,
Straßenverkehrslast = SLW 60.
Material liefern und einbauen.
Menge: 259,000 m

**05.03.0003 Rohrleitung aus Kunststoff, DN 250**
Vollwand-Kunststoffrohr DN/OD 250, muffenlos
Wanddicke (mm): 9,1
Farbe: Blau für Regenwasser
  Braun für Mischwasser

Technische Eigenschaften:
Material: Polyvinylchlorid (PVC-U), weichmacherfrei
E-Modul: ≥ 3200 N/mm² kurzzeit bzw. ≥ 1600 N/mm² langzeit
Ringsteifigkeit: ≥ 16 kN/m² nach ISO 9969
Ringsteifigkeit nach DIN 16961-2:
SR24h ≥ 129 kN/m², SR50a ≥ 77 kN/m²
Einbautiefe: 0,45 bis 8 m,
bis LM1 nach DIN EN 1991-2 / SLW 60
Wasserschutzzone: II und III gemäß DWA-A 142
Wandaufbau: Vollwand, mit 3-facher, gleichmäßig axial verlaufender Innengravur unter einem Winkel von 120° mit Namen des Herstellers
Kriechfaktor: 2
PVC-U Komponenten zu 100% recyclebar

liefern und nach Einbauanleitung
des Herstellers verlegen

Zulassung und Normen:
DIBt-Zulassung Z-42.1-309
DIN EN 1401-01

Produktname:
HS®-S Rohr DN/OD 250

Fabrikat:
Funke Kunststoffe GmbH

oder gleichwertig
Menge: 170,000 m

**05.03.0004 Rohrleitung aus Kunststoff DN300**
Vollwand-Kunststoffrohr DN/OD 300, muffenlos
Wanddicke (mm): 9,1
Farbe: Blau für Regenwasser
  Braun für Mischwasser

Technische Eigenschaften:
Material: Polyvinylchlorid (PVC-U), weichmacherfrei
E-Modul: ≥ 3200 N/mm² kurzzeit bzw. ≥ 1600 N/mm² langzeit
Ringsteifigkeit: ≥ 16 kN/m² nach ISO 9969
Ringsteifigkeit nach DIN 16961-2:
SR24h ≥ 129 kN/m², SR50a ≥ 77 kN/m²
Einbautiefe: 0,45 bis 8 m,
bis LM1 nach DIN EN 1991-2 / SLW 60
Wasserschutzzone: II und III gemäß DWA-A 142
Wandaufbau: Vollwand, mit 3-facher, gleichmäßig axial verlaufender Innengravur unter einem Winkel von 120° mit Namen des Herstellers
Kriechfaktor: 2
PVC-U Komponenten zu 100% recyclebar

liefern und nach Einbauanleitung
des Herstellers verlegen

Zulassung und Normen:
DIBt-Zulassung Z-42.1-309
DIN EN 1401-01

Produktname:
HS®-S Rohr DN/OD 250

Fabrikat:
Funke Kunststoffe GmbH

oder gleichwertig
Menge: 135,000 m

**05.03.0005 Rohrleitung aus Kunststoff, DN 315**
wie vor, jedoch
DN 315
Menge: 10,000 m

**05.03.0006 Paßrohre (Zulage), DN 250**
Zulage für Kurzrohre nach Verlegeplan
oder sonstigen Erfordernissen.
Aus Kunststoff
Rohrleitung bis DN 250
Menge: 18,000 St

**05.03.0007 Paßrohre (Zulage), DN 300**
wie vor jedoch DN300
Menge: 18,000 St

**05.03.0008 Rohranschluss herstellen, an Hauptrohr bis DN 315**
Rohranschluss an Sammelrohrleitung herstellen,
Anschluss dichten.
Vergütet wird der Mehraufwand für das Herstellen des
Anschlusses (einschl. ev. Pass-Stücke und Sattelstücke).
Rohr DN der Anschlußleitung 150,
Anschlussleitung aus Kunststoff - PVC-U
Sammelleitung aus Kunststoff PVC - U, DN 200-315
Sattelstück, System "FABEKUN-CONNEX" oder gleichwertig
mit angeformter, schwenkbarer Steckmuffe zum Anschluss von PVC-U Rohren nach DIN 19534-3,
Im Einheitspreis ist der fachgerechte Anschluß mittels
Kernbohrgerät am Hauptkanal einzurechnen.
Menge: 37,000 St

**05.03.0009 Rohranschluss herstellen, an Hauptrohr bis DN 400**
wie vor, jedoch
DN 400
Menge: 5,000 St

**05.03.0010 Formstück einbauen - Abzweig**
Formstück in Rohrleitung einbauen.
Vergütet wird der Mehraufwand für das Material und den
Einbau des Formstückes gegenüber der durchgemessenen Rohrleitung.
Formstück Abzweig
Material Kunststoff, wandverstärkt.
Farbe: braun, für Schmutzwasserleitung.
z.B. Rohrsystem FABEKUN HS-Rohre oder
gleichwertig.
Nennweite DN 200 - 150 mm.
Menge: 5,000 St

**05.03.0011 Fertigteilschacht herstellen, DN 1000, T-0,50**
Fertigschachtsystem, nach DIN EN 1917 - DIN V 4034-1, und den erhöhten Anforderungen der FBS-Qualitätsrichtlinie, für Regen- und Schmutzwasserkanäle
Bauhöhe Deckel-Sohle bis 0,50 m.
Anschlussdurchmesser für Rohre:
Einlauf Kunststoffrohr DN 300
Auslauf Kunststoffrohr DN 300
Für Regen- und Schmutzwasserkanäle:
-Schachtunterteil lichte Weite DN1000 mit Betongerinne gerade oder abgewinkelt
-Schachtkörper, Rinne und Berme in einem Guss monolithisch aus Beton C 40/50 gefertigt,
in der Schalung für mind. 6 Stunden erhärtet, nicht sofortentschalt
-Neigung der Auftrittsfläche zur Schachtmitte 1:20
-werksseitig einbetonierte Anschlüsse für gelenkige Einbindung (eingeklebte Dichtungen nicht zulässig)
- Sulfatbeständigkeit ≥ 1.500 mg/l

Steigeinrichtung: Form A - schwarz – Stahl kunststoffummantelt DIN 19555, Steigmaß: 250mm

Aufbauteile: Schachtaufbauteile für eine Schachttiefe bis: 2,00 m Einstiegsöffnung DN625 Dichtung und Lastübertragung werkseitig fest einbetoniert: System TOBNORM
Dichtung mit integriertem Lastausgleich, vorgeschmiert, System SDV Seal
Schachtkonus nach DIN EN 1917 - DIN V 4034-1, Typ 2, mit werkseitig integrierter Dichtung und Lastübertragungselement

Steigmaß:  250 mm
Bauform:  gerade/gekröpft
Bauteilverbindung: SDVseal
Steigeinrichtung:  Form B - schwarz – Stahl kunststoffummantelt DIN 19555

Rohranschlüsse fertig herstellen.

Material liefern und einbauen.

Schachtauflager aus Schottermaterial, 15 cm dick
herstellen.
Das Außenmaß des Auflagers ist ringsum 25 cm größer als
das Außenmaß des aufsitzenden Schachtes.
Zur Abrechnung wird der Nachweis über Lieferscheine
gefordert.

Herstellernachweis:  Röser Vertriebs GmbH
Haus Nr. 11
88525 Dürmentingen-Burgau
info@roeser-gmbh.de
Tel. 07576/9608-0
www.roeser-gmbh.de
oder gleichwertig
Menge: 2,000 St

**05.03.0012 Fertigteilschacht herstellen, DN 1000, T-2,00**
wie vor, jedoch
Bauhöhe Deckel-Sohle bis 2,00 m.
Anschlussdurchmesser für Rohre:
Einlauf Kunststoffrohr DN 250
Auslauf Kunststoffrohr DN 250
Menge: 1,000 St

**05.03.0013 Fertigteilschacht herstellen, DN 1000, T-3,50**
wie vor, jedoch
Bauhöhe Deckel-Sohle bis 1,50 m.
Anschlussdurchmesser für Rohre:
Einlauf Kunststoffrohr DN 300
Auslauf Kunststoffrohr DN 300
Menge: 1,000 St

**05.03.0014 Fertigteilschacht herstellen, DN 1200, T-2,00**
Trennschacht System Infraschacht DN 1200:

Schachtunterteil, nach DIN 4034-1 und DIN EN 1917, Expositionslasse XA2 mit Muffenverbindung für  Gleitringdichtung und den erhöhten Anforderungen nach FBS Qualitätsrichtlinien, mit werkseitig eingebauter PREDL® -Schacht-Auskleidung aus abwasserbeständigem Kunststoff.

Rohranschlüsse jeweils gelenkig in der Schachtwand,
incl. Dichtringe/Steckmuffen für anzuschließende Rohr
System PREDL-INFRA-SYSTEMSCHACHT oder gleichwertig,
geprüft und zugelassen vom DIBT (Z- 42.1-355)

Schmutzwasser SW:
offenes Gerinne scheitelhoch, gerader Durchgang
Regenwasser RW:
geschlossener gerader Durchfluss
mit Inspektionsöffnung als Standard-Deckel (Edelstahlrahmen 250 x 550 mm), inkl. Gasprüföffnung mit Druckentlastungsventil, mit Schnellspannverschlüssen
Gerinne für Schmutzwasser und Regenwasserdurchführung höhenversetzt

Inkl. Aufbauteile DN1200 System TOBNORM mit Öffnung LW625
Steigbügel Form A - schwarz – Stahl kunststoffummantelt DIN 19555, Steigmaß: 250m

Bauhöhe Deckel-Sohle bis 2,00 m.
Anschlussdurchmesser für Rohre:
Einlauf Kunststoffrohr DN 250
Auslauf Kunststoffrohr DN 250
Einlauf Kuststoffrohr DN 300
Auslauf Kunstsoffrohr DN 300

inkl. Gefälle und Abwinkelung

Rohranschlüsse fertig herstellen.
Material liefern und einbauen.

Herstellernachweis:  Röser Vertriebs GmbH
  Haus Nr. 11
  88525 Dürmentingen-Burgau
  info@roeser-gmbh.de
  Tel. 07576/9608-0
  www.roeser-gmbh.de

oder gleichwertig
Menge: 1,000 St

**05.03.0015 Fertigteilschacht herstellen, DN 1200, T-2,50**
wie vor, jedoch

Bauhöhe Deckel-Sohle bis 2,50 m.
Menge: 1,000 St

**05.03.0016 Fertigteilschacht herstellen, DN 1200, T-3,00**
wie vor, jedoch

Bauhöhe Deckel-Sohle bis 3,00 m.
Menge: 2,000 St

**05.03.0017 Fertigteilschacht herstellen, DN 1200, T-3,50**
wie vor, jedoch

Bauhöhe Deckel-Sohle bis 3,50 m.
Menge: 1,000 St

**05.03.0018 Fertigteilschacht herstellen, DN 1500, T-4,00**
wie vor, jedoch
DN1500, Bauhöhe Deckel-Sohle bis 4,00 m.
Menge: 1,000 St

**05.03.0019 Zulage für Gerinne, gekrümmt**
Zulage zur Fertigteilschacht - Grundposition
für gekrümmtes Durchlaufgerinne.
Menge: 10,000 St

**05.03.0020 Hauskontrollschacht für Trennsystem herstellen, T -2,00**
Schachtbauwerk nach DIN EN 476 für Abwasserkanäle, aus
Betonfertigteilen nach DIN 4034 Teil 1 und
FBS-Qualitätsrichtlinien, Sulfatbestandigkeit ≥ 1.500 mg/l.
Schachtgrundkörper, kreisrunde Ausführung DN 1000 mm
mit Doppelgerinne um 50 - 100 cm höhenversetzt nach Angabe
des AG für Trennsystem als Betonfertigteil.
Regenwasser:
Geschlossener gerader Rohrdurchlass DN 150, Kunststoff PVC-U,
mit Reinigungsöffnung verschraubt, dicht bis 0.5 bar.
Anzuschließende Rohrart: PVC - U DN 150, Farbe blau
Schmutzwasser:
Durchlaufendes offenes scheitelhohes Gerinne, DN 150,
Steinzeug oder GFK-System
Anzuschließende Rohrart: PVC DN 150.
Rohranschlüsse für Einlauf und Auslauf jeweils gelenkig
in der Schachtwand. Rohranschlüsse ausführen.
Schachtringe und Konus als Betonfertigteile nach DIN
4034-Teil 1.
Schachtauflager herstellen
Steigeisen nach DIN 19555 Form A mit
Edelstahlkern und Kunststoffummantelung
Schachtabdeckung Klasse B geschlossen, mit AG-Ringen
an die neue Straßenhöhe bzw. Geländehöhe anpassen.
Schachttiefe  Deckel-Sohle: bis 2,00 m.
Material liefern und einbauen.
Menge: 3,000 St

**05.03.0021 Hauskontrollschacht für Trennsystem herstellen, T -2,50**
WIE VOR, jedoch
Bauhöhe Deckel-Sohle über 2,00 m bis 2,50m.
Menge: 2,000 St

**05.03.0022 Hauskontrollschacht für Trennsystem herstellen, T -3,00**
WIE VOR, jedoch
Bauhöhe Deckel-Sohle über 2,50 m bis 3,00m.
Menge: 5,000 St

**05.03.0023 Hauskontrollschacht für Trennsystem herstellen, T -3,50**
WIE VOR, jedoch
Bauhöhe Deckel-Sohle über 3,00 m bis 3,50m.
Menge: 4,000 St

**05.03.0024 Schachtanschluss an best. Schacht herstellen, DN 300**
Rohrleitung an Schacht anschliessen, Anschluß dichten.
Vergütet wird der Mehraufwand für das Herstellen des
Anschlusses (einschl. eventueller Formstücke) gegenüber
der bis zur Innenfläche des Schachtes durchgemessenen
Rohrleitung.
Rohrleitung DN 300,
aus Stahlbeton, Robustrohr.
Schacht aus Betonfertigteilen,
Öffnung für Rohranschluß herstellen und abdichten.
Menge: 1,000 St

**05.03.0025 Schachtanschluss an best. Schacht herstellen, DN 250**
wie vor, jedoch
Rohrleitung DN 250,
aus Kunststoff
Menge: 1,000 St

**05.03.0026 Vorhandene Bauteile ändern**
Ggf. notwendige Abbruch- bzw. Erdarbeiten werden
nicht gesondert vergütet. Das zum Wiedereinbau nicht
benötigte Abbruch- bzw. Aushubmaterial geht in
Eigentum des AN über und wird beseitigt. Die in Einsatz
kommenden Geräte sind einzurechnen.
Schacht umbauen.
Sohlgerinne für zusätzl. Leitung angleichen bis DN 300 (Kunststoff oder SB).
Querschnitt des Schachtunterteiles rund DN 1500mm.
Menge: 1,000 St

**05.03.0027 Formstück einbauen, Abzweig DN bis 150**
Formstück für Rohrleitung liefern und einbauen.
Vergütet wird der Mehraufwand für das Material und
den Einbau des Formstückes gegenüber der durchgemessenen Rohrleitung.
Formstück: Abzweig-, Reduzierstücke,
Übergangsstücke zu versch. Materialien.
Muffenloses Vollwand-Kunststoffrohr, System "FUNKE" oder gleichwertig.
Ringsteifigkeit nach ISO 9969, mind. 12 kN/m², glattwandig,
inkl. der Doppelmuffen und Dichtungen für die Rohrverbindungen.
Farbe braun für SW-Leitungen.
Farbe blau für RW-Leitungen
Nennweite bis DN 150 mm einschl.
Menge: 10,000 St

**05.03.0028 Formstück einbauen, Bögen DN bis 150**
Formstück für Rohrleitung liefern und einbauen.
Vergütet wird der Mehraufwand für das Material und
den Einbau des Formstückes gegenüber der durchgemessenen Rohrleitung.
Formstück: Bögen, versch. Krümmungen, Überschiebmuffen, Verschlussteller.
Muffenloses Vollwand-Kunststoffrohr, System "FUNKE" oder gleichwertig.
Ringsteifigkeit nach ISO 9969, mind. 12 kN/m², glattwandig,
inkl. der Doppelmuffen und Dichtungen für die Rohrverbindungen.
Farbe braun für SW-Leitungen.
Farbe blau für RW-Leitungen
Nennweite bis DN 150 mm einschl.
Menge: 20,000 St

**05.03.0029 Kanal TV-Abnahme, Kunststoffrohre**
Die Kanalleitungen sind nach Fertigstellung durch
eine Kamerabefahrung zu prüfen.
Rohrart: Kunststoff DN100 - DN400
Aufzeichnung digital,
mit genauer Einmessung der Seitenzuläufe und Haltungslängen.
Eventuelle Schadstellen sind durch Einzelfotos darzustellen.
Ein schriftliches Protokoll ist zu erstellen.
Die Daten sind digital in Format ISYBAU zu speichern.
Schriftl. Protokoll und digitale Daten sind dem Auftraggeber abzuliefern.
Menge: 568,500 m

**05.03.0030 Deformationsmessung**
Nach der Sanierung oder Neuverlegung von biegeweichen Rohren ist die Verformung nach den zulässigen Bestimmungen der EN-DIN 1610, ATV-DVWK-A 127, DWA-A 139 und GW 320/II über die gesamte Haltungslänge mit einem mechanischen Abtastsystem wie z.B. das OPTIMESS Deformations- und Kalibermessgerät DKM, nachzuweisen.
Unmittelbar vor der Prüfung muss die untersuchende Haltung oder Strecke gereinigt werden.
Die Änderung des vertikalen Durchmessers von biegeweichen Rohren (Kurzzeitverformung) darf den maximalen Wert von 4% und 6 % Langzeitverformung nicht überschreiten.
Die Messungen müssen kontinuierlich über den Weg in einem Messabstand < 5 cm erfolgen.
Die Genauigkeit der Deformationsmessung muss < 1 mm betragen.
Ein aktuelles Kalibrierzertifikat, das die Messgenauigkeit des Gerätes bestätigt und nicht älter als 12 Monate sein darf, ist vorzulegen.
Das Ergebnis der Prüfung ist in einem Protokoll zu dokumentieren. In der Dokumentation sind der Innendurchmesser, die zulässigen Grenzwerte, der vertikale und horizontale Verformungsverlauf grafisch darzustellen.
Die arithmetischen Werte sind in Tabellenform aufzuführen.
Die Messprotokolle gehen ins Eigentum des Auftraggebers über.
Die Nebenleistungen zum Messvorgang sind einzurechnen.
( Spülen, TV-Wagen, etc.)
Menge: 568,500 m

**05.03.0031 Dichtheitsprüfung Schächte**
HINWEISTEXT - Dichtheitsprüfung Schächte
Wasserdichtheitsprüfung nach DIN EN1610. Prüfen der Schächte
auf Dichtheit mit Wasser
(Verfahren W). Geräte und Wasser stellt der Auftragnehmer.
Vorheriges Spülen der zu prüfenden Haltungen mittels eines Hochdruckspülfahrzeuges ist miteinzurechnen incl. aller benötigten
Materialien und Geräte.
Anfallendes Räumgut übergeht in Eigentum des Auftragnehmers
und ist zu beseitigen.
Undichtigkeiten hat der AN auf seine Kosten zu beseitigen und die
Prüfung unentgeldlich zu wiederholen.
Der AN hat den AG rechtzeitig vor der Ausführung über den Zeitpunkt
zu benachrichtigen. Über die Prüfung ist eine Niederschrift zu fertigen
und von den beauftragten Vertretern des AN und AG zu unterzeichnen.

Dichtheitsprüfung Schächte, Verfahren „W“
Dichtheitsprüfung gemäß DIN EN1610 mit Wasser
(Verfahren „W“).
Prüfen von Schächten auf Dichtheit, einschließlich aller erforderlichen Anlagen, Abdichtungen, Verankerungen und Rohrverschlüsse. Wasser liefern und schadlos beseitigen.
Schacht bis einschl. DN 1200 mit offenem Gerinne,
Ein-/Ausläufe DN 150 bis DN 600, insgesamt bis 3 Stück.
Schachttiefe bis 5,00 m.
Einstiegsöffnung DN 625, Deckel lose, D 400.
Das Verschließen weiterer Zuläufe aus Anschlussleitungen
(auch aus außenliegendem Absturz) bis einschl. DN 200 wird
nicht gesondert vergütet.
Dichtheitsprüfung von Schächten der Schmutz- bzw. Mischwasserkanalisation.
Menge: 20,000 St

**05.03.0032 Schachtabdeckung System MEILEVEL®-A mit Lüftung**
Gusseisen-/Betonguss-Schachtabdeckung
Klasse D 400, rund mit Ventilation u. MEIPREN®,
System MEILEVEL®-A, selbstnivellierend,
einwalzbarer Rahmen und Beton-Führungsring
mit integrierter Einstiegshilfe

Schachtabdeckung Klasse D 400
gemäß DIN EN 124 / DIN 1229, RAL-GZ 692
System MEILEVEL®-A, selbstnivellierend,
Form rund, einwalzbarer Rahmen aus Gusseisen
für bituminöse Fahrbahnbeläge,
LW 610 mm, Bauhöhe 160 mm,
Einlegeabmessungen für Deckel nach DIN 19584,
Deckel aus Beton-Guss DIN 19584-2,
mit Ventilation,
mit dämpfender Einlage MEIPREN® im Deckel,
mit Beton-Führungsring, Bauhöhe 85 mm,
Auflageflächen mechanisch bearbeitet.
Schachtabdeckung liefern und höhengerecht versetzen.
Einschließlich Lieferung und Einbau Schmutzfänger
nach DIN 1221.

Fabrikat:
MEIERGUSS Art.-Nr. 104251 oder gleichwertig
Menge: 20,000 St

**05.03.0033 Schachtabdeckung System MEILEVEL®-A ohne Lüftung**
Gusseisen-/Betonguss-Schachtabdeckung
Klasse D 400, rund mit Ventilation u. MEIPREN®,
System MEILEVEL®-A, selbstnivellierend,
einwalzbarer Rahmen und Beton-Führungsring
mit integrierter Einstiegshilfe

Schachtabdeckung Klasse D 400
gemäß DIN EN 124 / DIN 1229, RAL-GZ 692
System MEILEVEL®-A, selbstnivellierend,
Form rund, einwalzbarer Rahmen aus Gusseisen
für bituminöse Fahrbahnbeläge,
LW 610 mm, Bauhöhe 160 mm,
Einlegeabmessungen für Deckel nach DIN 19584,
Deckel aus Beton-Guss DIN 19584-2,
ohne Ventilation,
mit dämpfender Einlage MEIPREN® im Deckel,
mit Beton-Führungsring, Bauhöhe 85 mm,
Auflageflächen mechanisch bearbeitet.
Schachtabdeckung liefern und höhengerecht versetzen.
Einschließlich Lieferung und Einbau Schmutzfänger
nach DIN 1221.

Fabrikat:
MEIERGUSS Art.-Nr. 104251 oder gleichwertig
Menge: 3,000 St

**05.03.0034 PVC-Zugschieber einbauen**
PVC-Zugschieber DN 200, liefern und einbauen
System Valterra oder gleichwertig.
Schieberplatte aus Edelstahl, Rohr und Gehäuse aus PVC-U

Einbau in Schacht oder Rohrleitung
Havarieschieber Erdmulde.
Menge: 1,000 St

**05.03.0035 VPC Kupplung, DN 250**
Funke VPC-Rohrkupplung 250 inklusive Exzenterring, Spannbereich 250 bzw. 270 bis 324 mm, oder gleichwertig (www.funkegruppe.de), mit DIBt-Zulassung Nr.: Z-42.5-450, zur variablen, stufenlosen Verbindung von Abwasserrohren der gleichen Nennweite mit Außendurchmesser von 250 bzw. 270 bis 324 mm, aus unterschiedlichen bzw. gleichen Werkstoffen mit vollwandiger, geschäumter, gerippter, gekammerter oder gewellter Wandung in beliebiger Kombination, bestehend aus: Exzenterring, Funke VPC-Rohrkupplung 250 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 1,000 St

**05.03.0036 VPC Kupplung, DN 300**
wie vor, jedoch
DN 300
Menge: 2,000 St

### 06 Bauteil F WASSERVERSORGUNG -Tiefbau

#### 06.01 Baugruben - Leitungsgräben

**06.01.0001 Leitungsgraben herstellen**
Boden für Leitungsgraben nach DIN EN 1610 ausheben.
Straßenaufbruch oder Oberbodenabtrag werden gesondert
vergütet.
Bodenklasse 3 bis 6 bzw. Homogenbereich B1, B2 und X1.
Grabentiefe bis2,00 m.
Wenn nichts anderes vereinbart wird, richtet sich die Grabentiefe nach der Leitungsüberdeckung von 1,25 m ab Oberkante Straße bzw. Gelände.
Breite der Grabensohle siehe Tabelle im LV.
Grabensohle für Rohrauflager vorbereiten, gegebenfalls Sohle
verdichten und Planum herstellen.
Grabensohle ist vor Aufweichung zu schützen.
Waagerechter oder senkrechter Grabenverbau ist mit einzurechnen
Aushub zur Weiterverwendung seitlich lagern.
Das zu lagernde Aushubmaterial ist in trapezförmigen Mieten aufzusetzen und gegen Witterungseinflüsse durch Verdichten oder Abdecken zu schützen.
Durch unsachgemäße Zwischenlagerung unbrauchbar
gewordenes Material darf für die Wiederverfüllung nicht
verwendet werden. In solchen Fällen hat der AN auf
seine Kosten brauchbaren Verfüllboden zu beschaffen.
Die beim Aushub freigelegten Erd- bzw. Felswände von
Baugruben und Gräben sind so abzuböschen, zu verbauen oder anderweitig zu sichern, dass sie während der einzelnen Bauzustände standsicher sind.
Diese Arbeiten sind in den Einheitspreis einzurechnen.
Abgerechnet wird mit senkrechten Wänden nach Aufmass.
Menge: 396,000 m3

**06.01.0002 Kreuzen vorhandener Leitungen und Kabel**
Zulage für den Mehraufwand beim Aushub, Rohrlegen und
Wiederverfüllen wegen quer kreuzender Leitungen oder
Kabel im Grabenbereich.
In dieser Position ist auch ein evtl. Handaushub
miteinzurechnen.
Die Leitungskreuzungen sind durch Aufmaß und Skizzen
nachzuweisen.
Bei der Grabenverfüllung sind die Leitungen durch eine
Leitungszone zu schützen. Material liefern und einbauen.
Pro  30 cm Querung wird bei mehreren Leitungen nur eine
Leitungskreuzung berechnet.
Menge: 5,000 St

**06.01.0003 Zuschlag für Handaushub**
Zuschlag für Handaushub im Bereich von Hauseinführungen,
kreuzenden Leitungen und sonstigen Hindernissen.
In dieser Position sind alle tatsächlichen Handaushubarbeiten
abzurechnen.
Auch Arbeiten ohne maschinelle Gerätschaften (nur mit Pike und
Schaufel) und unter schwierigen Bedingungen.
Abrechnung nach Aufmaß
Für alle Tiefen.
Boden Klasse 3 bis 5  bzw. Homogenbereich B1 und B2.
Menge: 10,000 m3

**06.01.0004 Zulage für Leitungssicherung**
Zulage für Grabarbeiten entlang bestehender Leitungen.
Bestehende Leitungen wenn nötig, vorsichtig freilegen
schützen und event. zur Seite legen..
Handaushub und Maßnahmen für die Leitungssicherung
während den Grabarbeiten sind einzurechnen.
Beim Wiederverfüllung sind die Leitungen wieder zu verlegen
und es ist eine Leitungszone herzustellen.
Material hierzu liefern und einbauen.
Die Vorschriften der Versorgungsträger sind zu beachten.
Verdichtungsarbeiten bei der Grabenverfüllung sind sorgfältig,
eventuell statisch auszuführen.
Menge: 10,000 m

**06.01.0005 Auflager und Leitungszone**
Geeignetes Material für die Herstellung des Auflagers
und das Verfüllen der Leitungszone nach DIN 4033
liefern und einbauen.
Auflager min 10 cm
Einbettung min. 20 cm über Leitung bzw. Rohrscheitel.
Material: Flußsand 0/2
Abrechnung nach Leitungslänge mit Lieferscheinnachweis.
Rohrart und Durchmesser: PE DA 110
Materialbedarf pro lfm: siehe Tabelle im LV.
Menge: 230,400 m3

**06.01.0006 Trassenwarnband liefern und auslegen**
Trassenwarnband für Wasserleitungen liefern und nach Anweisung des Versorgungsträgers nach dem Verdichten der ersten Bodenschicht über der Leitung etwa in Grabenmitte auszulegen. Das Band muss in der Lage fixiert werden, damit es bei der weiteren Leitungszonenverfüllung seine Lage beibehält.
Warnband für Wasserleitungen.
Menge: 432,000 m

**06.01.0007 Gelagertes Aushubmaterial abfahren**
Grabenaushubmaterial wie seitlich gelagert, laden und in Eigentum des AN übernehmen bzw. von der Baustelle entfernen.
Abrechnung nach Aufmaß.
Menge: 333,360 m3

**06.01.0008 Leitungsgraben verfüllen**
Seitlich gelagertes Aushubmaterial, soweit geeignet, in
Gräben oberhalb der Leitungszone einbauen.
Der Einbau erfolgt in mehreren Lagen.
Fachgerechte Verdichtung des eingebauten Materials.
Der Einbau von Fremdmaterial wird extra vergütet, und
ist mit der Bauleitung festzulegen.
Abrechnung nach Aufmass.
Menge: 52,560 m3

**06.01.0009 Boden liefern,in Leitungsgraben einb.**
Boden liefern, in Leitungsgraben einschließlich
Schachtbaugruben einbauen und verdichten.
Material Kornabgest. Gemisch aus gebr. Naturstein 0/45.
Umrechnungsfaktor siehe Tabelle im Leistungsverzichnis.
Boden nach Verlegen der Leitung in Graben oberhalb
der Leitungszone einbauen und verdichten.
Abgerechnet wird nach Einbauprofilen.
Menge: 52,560 m3

**06.01.0010 Wasserleitungsschacht bestehend abbrechen**
*** Bedarfsposition ohne GB
Abbrechen von vorhandenen Wasserleitungsschächten nach Rücksprache mit AG
einschl. Abdeckung im Zuge der Grabenherstellung für eine neue Wasserleitung.
Ausbau von Schächten bis DN 1500, bzw 2000/2000
Material: Mauerwerk oder Beton, Stahlbeton
Abbruch bis 3,00 m unter Planum.
Abbruchgut in Eigentum des AN übernehmen und
fachgerecht entsorgen.
Menge: 1,000 St

#### 06.02 Einbauteile

**06.02.0001 Bestehende Schieberkappen ausbauen und entsorgen**
Bestehende Schieberkappen ausbauen und nach Wahl des AN entsorgen. Sämtliche Leistungen sind einzurechnen.
Menge: 1,000 St

**06.02.0002 Bestehende Schiebergestänge ausbauen und entsorgen**
Bestehendes Schiebergestänge an der Hauptleitung und Hausanschlüsse ausbauen und entsorgen.
Menge: 1,000 St

**06.02.0003 Schieberkappen setzen**
Bauseits gelieferte Schieber- bzw. Hydrantenkappen z.B. Fa. Novotell einbauen und entsprechend Bauablauf auf planmäßige Höhe setzen.
Erforderliche Tragplatten aus Beton sind einzurechnen ( einschl. Lieferung )
Menge: 17,000 St

**06.02.0004 Schiebergestänge einbauen**
bauseits geliefertes teleskopierbares Schiebergestänge zB. Fa Kettler (www.kettlerweb.de - EBG) oder gleichwertig einbauen.
Einbau nach Herstellerangaben.

Erdarbeiten im Boden des Homogenbereiches B1 und B2 (siehe Bodengutachten) bis auf Oberkante Rohrleitung einschließlich Wiederverfüllung mit Natursand 0/2 mm direkt um das Gestänge und Schottergemisch 0/45 mm ausführen.
Erforderlicher Verbau ist einzurechnen.
Aushubmaterial soweit geeignet, zur Wiederverfüllung
verwenden. Zum Verfüllen nicht verwendeten Aushub in Eigentum des
AN übernehmen und von der Baustelle entfernen.
Liefern und Einbau von Fremdmaterial Schottergemisch 0/45 mm.
Lagenweise verdichten.

Tiefe bis 1,40 m
Länge bis 1,00 m
Breite bis 1,00 m

Einbau neues Schiebergestänge auf endgültige Höhe (fertiges Straßennieveau) herstellen und verdichten.
fertige Höhe ca -0,15m
Einbau nach Herstellerangaben.

Schieberkappen setzen werden gesondert vergütet.
Menge: 17,000 St

### 07 BAUTEIL G - RETENTION

#### 07.01 Baugruben - Becken - Einbauteile

**07.01.0001 Retentionsmulde und Becken herstellen**
Retentionsbecken und Zulauf Rinne (Mulde) nach Vorgaben des AG ins Gelände modellieren.
Menge: 200,000 m2

**07.01.0002 Rohrleitung aus Kunststoff, DN 200**
Anschlussleitung zum Schacht bzw. zur Sammelrohrleitung
nach statischen und konstruktiven Erfordernissen herstellen.
Anschluss an Schacht bzw. Sammelrohrleitung sowie
Formstücke werden gesondert berechnet.
Rohr DN200
Muffenloses Vollwand-Kunststoffrohr, System "FUNKE" oder gleichwertig.
Ringsteifigkeit nach ISO 9969, mind. 12 kN/m², glattwandig,
inkl. der Doppelmuffen und Dichtungen für die Rohrverbindungen.
Das Ablängen der Rohre auf Passmaß ist einzurechnen.
Herstellung des Auflagers und Verfüllen der Leitungszone
nach DIN EN 1610 werden gesondert vergütet.
Rohre nach den Verlegerichtlinien des Herstellers verlegen.
Farbe: Blau für Regenwasser
Straßenverkehrslast = SLW 60.
Material liefern und einbauen.
Menge: 17,000 m

**07.01.0003 Drosselschacht für Beckenablauf**
Röser – Fertigschachtunterteil, SU-M Typ 2 rund DN1200:
Fertigschachtsystem, nach DIN EN 1917 - DIN V 4034-1, und den erhöhten Anforderungen der FBS-Qualitätsrichtlinie, für Regen- und Schmutzwasserkanäle

Drosselschacht für Beckenablauf - Systemschacht für Drosselung DN1200 DIN4034-1
Bestehend aus:
-Zulauf und Ablauf bis DN200PP
-Steigbügel Form B Edelstahl V4A grün
-Einstieghilfe versenkbar

Gesamttiefe Sohle bis Deckel bis 1,90 m
-Aufbauteile inklusive mit Öffnung LW800 mm (Abdeckung bauseits)
Aufbauteilverbindungssystem TOBNORM integrierte Dichtung und Lastausgleich

1 Stück werkseitig eingebaute Drosseleinrichtung 20,18 l/s für Regenwasser
Inklusive Handzug zum hochziehen der Drossel bei Verlegung
Inkl. Erstellung einer Q/h-Kennlinie als Messprotokoll

Lieferung durch Hersteller.
Abladen und Einbau durch das ausführende Bauunternehmen

Herstellernachweis:  Röser Vertriebs GmbH
  Haus Nr. 11
  88525 Dürmentingen-Burgau
  info@roeser-gmbh.de
  Tel. 07576/9608-0
  www.roeser-gmbh.de
  Ansprechpartner: Dennis Bräunche

oder gleichwertig
Menge: 1,000 St

**07.01.0004 Zulaufschieber PVC DN200 mit Steckmuffe/Lippend./DIN19534**
Zulaufschieber DN200 aus PVS
beiderseits Steckmuffe 200 mm mit Lippendichtring

z.B. ACO
oder gleichwertig
Menge: 1,000 St

**07.01.0005 Fertigteilschacht herstellen, DN 1000, T-1,00**
Fertigschachtsystem, nach DIN EN 1917 - DIN V 4034-1, und den erhöhten Anforderungen der FBS-Qualitätsrichtlinie, für Regen- und Schmutzwasserkanäle.
Fugendichtung mit werkseitig integriertem Dichtungselement TOBNORM und werkseitig integriertem Lastübertragungselement

Monolith Fertigschachtunterteil, SU-M Typ 2 rund DN1000:
Für Regen- und Schmutzwasserkanäle:
-Schachtunterteil mit Betongerinne gerade oder abgewinkelt
-Schachtkörper, Rinne und Berme in einem Guss monolithisch aus Beton C 40/50 gefertigt,
in der Schalung für mind. 6 Stunden erhärtet, nicht sofortentschalt
-Neigung der Auftrittsfläche zur Schachtmitte 1:20
-werksseitig einbetonierte Anschlüsse für gelenkige Einbindung (eingeklebte Dichtungen nicht zulässig)
- Sulfatbeständigkeit ≥ 1.500 mg/l

Aufbauteile:
Schachtaufbauteile für eine Schachttiefe bis: 1,10 m
Einstiegsöffnung DN625
Dichtung und Lastübertragung  SDV SEAL lose mitgeliefert

Fugendichtung:  mit integriertem Dichtungselement,
  glattes Spitzende ohne Schulter

Steigeinrichtung:  Steigbügel Form A – schwarz – DIN 19555
  mit kunststoffummanteltem Edelstahlkern
  Steigmaß: 250 mm

Schachtauflager aus Schottermaterial, 15 cm dick
herstellen.
Das Außenmaß des Auflagers ist ringsum 25 cm größer als
das Außenmaß des aufsitzenden Schachtes.
Zur Abrechnung wird der Nachweis über Lieferscheine
gefordert.

Bauhöhe Deckel-Sohle bis 1,00 m.
Anschlussdurchmesser für Rohre:
Auslauf Kunststoffrohr DN 250

Rohranschlüsse fertig herstellen.
Material liefern und einbauen.

Herstellernachweis:  Röser Vertriebs GmbH
  Haus Nr. 11
  88525 Dürmentingen-Burgau
  info@roeser-gmbh.de
  Tel. 07576/9608-0
  www.roeser-gmbh.de

oder gleichwertig
Menge: 1,000 St

**07.01.0006 Kanal TV-Abnahme, Kunststoffrohre**
Die Kanalleitungen sind nach Fertigstellung durch
eine Kamerabefahrung zu prüfen.
Rohrart: Kunststoff DN100 - DN400
Aufzeichnung digital,
mit genauer Einmessung der Seitenzuläufe und Haltungslängen.
Eventuelle Schadstellen sind durch Einzelfotos darzustellen.
Ein schriftliches Protokoll ist zu erstellen.
Die Daten sind digital in Format ISYBAU zu speichern.
Schriftl. Protokoll und digitale Daten sind dem Auftraggeber abzuliefern.
Menge: 17,000 m

**07.01.0007 Deformationsmessung**
Nach der Sanierung oder Neuverlegung von biegeweichen Rohren ist die Verformung nach den zulässigen Bestimmungen der EN-DIN 1610, ATV-DVWK-A 127, DWA-A 139 und GW 320/II über die gesamte Haltungslänge mit einem mechanischen Abtastsystem wie z.B. das OPTIMESS Deformations- und Kalibermessgerät DKM, nachzuweisen.
Unmittelbar vor der Prüfung muss die untersuchende Haltung oder Strecke gereinigt werden.
Die Änderung des vertikalen Durchmessers von biegeweichen Rohren (Kurzzeitverformung) darf den maximalen Wert von 4% und 6 % Langzeitverformung nicht überschreiten.
Die Messungen müssen kontinuierlich über den Weg in einem Messabstand < 5 cm erfolgen.
Die Genauigkeit der Deformationsmessung muss < 1 mm betragen.
Ein aktuelles Kalibrierzertifikat, das die Messgenauigkeit des Gerätes bestätigt und nicht älter als 12 Monate sein darf, ist vorzulegen.
Das Ergebnis der Prüfung ist in einem Protokoll zu dokumentieren. In der Dokumentation sind der Innendurchmesser, die zulässigen Grenzwerte, der vertikale und horizontale Verformungsverlauf grafisch darzustellen.
Die arithmetischen Werte sind in Tabellenform aufzuführen.
Die Messprotokolle gehen ins Eigentum des Auftraggebers über.
Die Nebenleistungen zum Messvorgang sind einzurechnen.
( Spülen, TV-Wagen, etc.)
Menge: 17,000 m
